# Neubau Zentralklinikum
Angebotsaufforderung (GAEB 90, DA83)
Währung: EUR
Auftraggeber: Klinikum Main-Spessart

## Zusätzlicher Text
1. UMFANG DER BAUARBEITEN:

Bei den ausgeschriebenen Leistungen handelt es sich im
Wesentlichen um Tischlerarbeiten für Sitzbänke und Raumteiler
in Cafeteria und Wartebereichen im Erdgeschoss, 1. Obergeschoss,
2. Obergeschoss und 3. Obergeschoss
für den Neubau des Klinikums Main- Spessart in 97816 Lohr.

## Zusätzlicher Text
2. PLANANLAGE:

Folgende Pläne und Unterlagen liegen dem Leistungsverzeichnis
als Kalkulationsgrundlage bei:

- siehe separates Anlagenverzeichnis

Dieses Leistungsverzeichnis wurde automatisch sortiert.
Der Bieter hat die Vollständigkeit der Unterlagen
anhand der Seitenzahlen zu prüfen und ggf. fehlende
Blätter anzufordern.

Die Leistungen sind gemäß den zum Zeitpunkt der Ausführung
gültigen und freigegebenen Ausführungsplänen auszuführen.

## Zusätzlicher Text
3. BAUSTELLEN-BESCHREIBUNG NACH DIN 18299

Angaben zur Baustelle:

Das Klinikum Main-Spessart beabsichtigt
den Neubau des Zentralklinikums in Lohr am Main.

Lage der Baustelle (Anschrift):
Neubau Klinikum Main-Spessart
Zentralklinikum MSP
Am Sommerberg
97816 Lohr am Main

Zufahrtsmöglichkeiten:

Das Grundstück für den Neubau Zentralklinikum Lohr liegt am
südwestlichen Rand der Stadt Lohr.
Das Baugrundstück wird nördlich, östlich und südlich von kleinteiliger
Wohnbebauung begrenzt.
Unmittelbar nördlich schließt ein Reitverein an.
Westlich begrenzen zwei Wohnhäuser das Baugrundstück.
Das Grundstück wird ausschließlich über eine neu errichtete Privatstraße
erschlossen. Die Zufahrt erfolgt über die öffentlichen Straßen
"Westtangente" und "Zur Alm". "Zur Alm" mündet in die Privatstraße "Am
Sommerberg", von welcher wiederum die neue Privatstraße erschlossen
wird. Diese führt nördlich des Baugrundstücks in südliche Richtung auf
das Grundstück, um dann westlich entlang des Reitvereins das Grundstück
zu erschließen.

Im Süden des Baufeldes befindet sich eine Feuerwehrzufahrt
mit einem Fußgängereingang für die Objektüberwachung.
Diese Zufahrt über die Straße "Bergwiesenstraße" dient ausdrücklich
nicht als Zufahrt für Baufahrzeuge und ist jederzeit freizuhalten.
Gleiches gilt für das Tor im Osten des Grundstückes, dieses ist
dauerhaft verschlossen und kann nicht als Zugang zur Baustelle genutzt
werden.

Art der geplanten baulichen Anlagen:

Das neue Klinikum verortet sich in südwestlicher Grundstückslage.
Das Baugrundstück fällt von Westen nach Osten ab.
Im westlichen Teil liegt das Gebäude unterhalb des Bestandsgeländes
und wächst nach Osten aus diesem heraus. Der Haupteingang
öffnet sich in nordöstlicher Richtung zum abfallenden Gelände.

Auf dem Baugrundstück ist ein Medizinisches Versorgungszentrum (MVZ)
vorgesehen, dieses ist nicht Bestandteil der Planung.
Der Standort für das MVZ ist nördlich in Verlängerung des Klinikums
angegliedert. Das MVZ wird als freistehendes Gebäude konzipiert.
Als spätere Verbindung zwischen MVZ und Klinikum wird vorab ein
Verbindungsgang im Untergeschoss errichtet. Zwischen Klinikum und MVZ
befindet sich die geplante Liegendkrankenvorfahrt.

Westlich hinter dem Klinikum befindet sich der Wirtschaftshof.
Die Abfahrt zum Wirtschaftshof, welcher auf dem Niveau des
Untergeschosses des Klinikums liegt, befindet sich an der westlichen
Grundstücksgrenze. An den Wirtschaftshof schließt südlich die geplante
Feuerwehrumfahrt an. Die notwendigen Geländeabfangungen erfolgen mittels
Bohrpfahl-Stützwänden und Gabionen-Stützwänden.

Das geplante Parkhaus liegt am östlichen Rand des Baufelds, es liegt mit
seiner Einfahrtsebene ca. 10,00 m unter OKFF der Zugangsebene des
Klinikums und des MVZ, und entwickelt sich durch die versetzt
angeordneten Parkebenen nach oben bis auf das Niveau der Zugangsebene.
Südlich des Parkhauses liegt der geplante Mitarbeiterparkplatz.
Die notwendigen Geländeabfangungen erfolgen mittels
Gabionen-Stützwänden.

Das geplante Zentralklinikum Lohr beinhaltet
ca. 17.200 m² Nutzungsfläche sowie ca. 33.200 m² BGF
(ohne Wirtschaftshof, ohne Parkhaus)
und hat eine Gesamtbettenzahl von 280 Betten.

Das Gebäude besteht aus drei Gebäudeteilen:
Bauteil A, B und C

Der Neubau verfügt über fünf Geschosse:
Das Untergeschoss, das Erdgeschoss und das 1. Obergeschoss
mit einer Regelgeschosshöhe von jeweils 4,50 m sowie das
2. Obergeschoss und das 3. Obergeschoss mit einer Regelgeschosshöhe von
jeweils 3,70 m.
Das Gebäude springt mehrfach in verschiedenen Geschossen von unten nach
oben zurück.
Alle Dachflächen werden als Flachdächer ausgebildet.

Nutzungsverteilung:

Das Gebäude gliedert sich nutzungsspezifisch in folgende Teile:
Im Untergeschoss befinden sich Lagerräume und Technikzentralen,
Umkleidebereiche für die Mitarbeiter, die Zentralsterilisation
und die Zentralküche. Das Untergeschoss steht in direkter Verbindung mit
dem Wirtschaftshof.
Im Erdgeschoss befinden sich die zentralen Eingangs- und
Erschließungszonen sowie die Notaufnahme, Funktionsdiagnostik, Labor,
Arztdienste und die Verwaltungsbereiche.
Im 1. Obergeschoss befindet sich das Funktionsgeschoss mit allen
hochinstallierten, diagnostischen Bereichen.
Diese gruppieren sich um den zentralen Erschließungskern.
Im 2. Obergeschoss befinden sich zwei Allgemeinpflegestationen und eine
geriatrische Station.
Im 3. Obergeschoss befinden sich zwei Allgemeinpflegestationen
und eine Allgemeinpflegestation mit 4 Palliativbetten.

Die Dachflächen dienen u.a. als Aufstellfläche für technische
Geräte wie Rückkühler, Photovoltaikanlagen und Lüftungsgeräte.
Die oberste Dachfläche wird bekiest ausgeführt. Tieferliegende
Dachflächen, welche eine Aussicht aus den Arbeits- und
Patientenbereichen ermöglichen erhalten eine extensive Begrünung.

Der Hubschrauberlandeplatz ist auf der Dachfläche auf dem östlichen
Gebäudeflügel (Bauteil C) angeordnet. Dieser ist an zwei Notfallaufzüge
angebunden, welche kurze Wege in die Notaufnahme, den OP und die
Intensivstation sicherstellen.

Innere Erschließung:

Der Haupteingang befindet sich im Erdgeschoss auf der nördlichen
Gebäudeseite.
Vom Foyer des Klinikums werden alle Bereiche, wie die Erschließung des
gesamten Erdgeschosses,
sowie der Ober- und Untergeschosse erreicht.
Die vertikale Haupterschließung erfolgt durch die dem Foyer
angegliederten beiden Personenaufzüge und der zentralen Treppe
in der Mitte des Gebäudes. Im Rücken der öffentlichen Erschließung
angeordnet befinden sich die vier Bettenaufzüge.
Vier weitere Treppenkerne erschließen das Gebäude.
Diese dienen nicht der öffentlichen Erschließung, sondern nur als
Geschossverbindung für die Mitarbeiter des Klinikums,
sowie für die Entfluchtung des Gebäudes für alle Personen.

Fassade:

Die Fassaden von Erdgeschoss und Untergeschoss sowie der Innenhöfe
werden als vorgehängte hinterlüftete Fassade (VHF) mit einer
Außenwandbekleidung aus großformatigen Faserzementtafeln
ausgeführt.
Die Fassaden der Obergeschosse werden als vorgehängte hinterlüftete
Fassade (VHF) mit einer Außenwandbekleidung aus Nadelholz ausgeführt
Fenster werden als Lochfenster in die Fassade integriert.
Der Haupteingang im Erdgeschoss erhält eine großflächige
Verglasung.

Tragwerk:

Das Haupttragwerk wird in Stahlbetonskelettbauweise errichtet,
bestehend aus Stahlbetonstützen im Regelstützenraster
von 7,50 m x 7,50 m und Stahlbetonflachdecken.
Hierdurch ist eine möglichst hindernisfreie Führung der Haustechnik
möglich. Die Decken der Patientenzimmer in den Obergeschossen erhalten
eine Betonkerntemperierung.
Der Neubau wird durch zwei Dehnfugen in drei Gebäudeteile
(Bauteil A, B und C) unterteilt.
Die Aussteifung der Gebäudeteile erfolgt jeweils über
Treppenhaus-/Aufzugskerne aus Stahlbetonwänden.
Am Deckenrand entlang der Außenfassade werden umlaufend tragende
Stahlbetonunterzüge ausgeführt, bündig mit den Fassadenstützen. Die
Ausfachung der Außenwände erfolgt mit nichttragendem Mauerwerk.
Technikschächte werden teilweise mit Stahlbetonwänden ausgeführt,
mindestens eine Wand wird mit nichttragendem Mauerwerk
verschlossen. Nichttragende Innenwände werden in Mauerwerk,
Leichtbau oder als transparente Trennwände errichtet.

Die Bodenplatte sowie die an das Erdreich angrenzenden Außenwände werden
als WU-Betonkonstruktion ausgeführt. Die Abdichtung der erdberührten
Bauteile wie Außenwände und Bodenplatte erfolgt als WU-Konstruktion und
Frischbetonverbundfolie als additiver Rissabdichtung.Die
Baukörpergründung erfolgt über Bohrpfähle.

Lage der geplanten baulichen Anlagen:
Die Lage des Gebäudes, der Baustelleneinrichtungsflächen
und Wegeführung sowie Höhenangaben sind den beigefügten
Planunterlagen zu entnehmen.

Vermutete Kampfmittel im Bereich der Baustelle,
Ergebnisse von Erkundung- oder Beräumungsmaßnahmen:
Eine Luftbildauswertung sowie eine Oberflächensondierung mit
Nachgrabung wurden durchgeführt. Die Auswertung hat keinen Hinweis auf
vorhandene Kampfmittel ergeben.

Baustellenkrane:
Baustellenkrane sind mit Befeuerung nach Vorschriften des
Luftfahrt-Bundesamtes auszustatten.

## Zusätzlicher Text
4. ERDBEBENZONE

Gemäß geotechnischer Untersuchung des Baugeländes liegt Lohr in keiner
Erdbebenzone nach DIN EN 19981.

## Zusätzlicher Text
5. BAUSTELLENKOORDINATION/ ENTSORGUNGSLOGISTIK

Zur Unterstützung der logistischen Koordination, zum Interessenausgleich
aller am Bau beteiligten Unternehmen und zur Überwachung der Einhaltung
der logistischen Bedingungen wird die Baustellenkoordination durch ein
Baustellenlogistikunternehmen ausgeführt.

Die Baustellenkoordination errichtet die allgemeine
Baustelleneinrichtung aus Bauzaun und Zugängen, eine Containeranlage für
die Objektüberwachung des AG und stellt Sanitär- und Firmencontainer zur
Verfügung. Die Baustellenkoordination sorgt für kontrollierte Zugänge
zur Baustelle, koordiniert Materialanlieferungen, weist Lagerflächen zu,
stellt Baustrom- und Bauwasser- Entnahmestellen zur Verfügung und
betreibt einen Wertstoffhof auf dem Grundstück.

Ein kontrollierter Zugang zur Baustelle verhindert unberechtigten Zugang
und erhöht den allgemeinen Schutz der Baustelle vor Diebstahl und
Vandalismus.

Durch rechtzeitige Planung und Koordination aller Transporte/
Anlieferungen werden die vorhandenen logistischen Ressourcen, wie
Verkehrswege, Entladeflächen, Entladezeiten und Lagerflächen optimiert.

Außerdem wird die Bereitstellung und Freihaltung von Parkplätzen,
Baustraßen und Fluchtwegen überwacht und koordiniert. Errichtet und
überwacht werden außerdem Beschilderungen, und allgemeine Absperrungen
bzw. Sicherheitseinrichtungen.

Den Anweisungen des Baustellenkoordinators zu vorgenannten Bereichen
bzw. gemäß Vorgaben des Logistikhandbuchs ist Folge zu leisten.

Nähere Angaben zu BE und Baustellenkoordination siehe Weitere Besondere
Vertragsbedingungen (WBVBs zu Formblatt 214.H).

## Zusätzlicher Text
6. MATERIALTRANSPORT

Grundsätzlich ist der Transport der Materialien zu den
Verwendungsstellen, d.h. zum Verarbeitungs-/Einbauort in die jeweiligen
Positionen mit einzukalkulieren, sofern nicht besondere Ansätze in den
Positionen enthalten sind.

## Zusätzlicher Text
7. EINBAU + LIEFERUNG STOFFE:

Alle Leistungen umfassen neben dem Einbau auch die Lieferung der
dazugehörigen Stoffe und Bauteile einschl. Abladen und Lagern auf der
Baustelle, wenn in der Leistungsbeschreibung nichts anderes
vorgeschrieben ist. Ergänzend hierzu gelten die Regelungen aus den
Weiteren Besonderen Vertragsbedingungen (WBVBs zu Formblatt 214.H).

Paletten sind spätestens bei Anlieferung vor Ort deutlich und fest
(Spraylack oder wasserfestem Stift) mit dem Namen des AN zu beschriften.

## Zusätzlicher Text
8. VORARBEITEN DURCH DEN AG/ METERRISS:

Im Gebäude werden bauseits Messmarken in Form von Meterrissen
angebracht. Es wird pro Geschoss je ein Meterriss in jedem Bauteil
(A,B,C) und im Erschließungskern angebracht. Die Höhen müssen vom AN
eigenverantwortlich an die für ihn relevanten Stellen
übertragen werden.

## Zusätzlicher Text
9. GERÜSTE:

Gerüste sowie Hebezeuge sind für sämtliche angebotenen Leistungen
bereitzustellen und in die Einheitspreise einzukalkulieren.

Arbeitshöhen: siehe Angaben im Leistungsverzeichnis bzw. beiliegende
Schnittzeichnungen.

## Zusätzlicher Text
10. BAUSTELLENEINRICHTUNG TISCHLERARBEITEN

Das Einrichten, Vorhalten und Räumen der Baustelle einschl. aller
dazugehörigen Nebenarbeiten ist in die Einheitspreise einzurechnen.

## Zusätzlicher Text
11. WINTERBAUHEIZUNG

Für den Innenausbau wird im Winter 2025/2026 bauseits eine
Winterbauheizung im Gebäude aufgestellt. Das Gebäude wird provisorisch
beheizt, um Unterbrechungen im Innenausbau möglichst zu vermeiden.

Weitere Winterbauvorkehrungen wird der Bauherr nicht vornehmen.

## Zusätzlicher Text
12. PRODUKTANGABEN BIETER

Produktdatenblätter, Zulassungen etc. und sonstige Nachweise sowie
Muster sind spätestens auf Anforderung innerhalb von 6 Kalendertagen
vorzulegen (in Schriftform und elektronisch im pdf- Format auf
Datenträgern).

Für alle Bauabschnitte sind jeweils die gleichen Produkte anzubieten.

## Zusätzlicher Text
13. ANGABEN ÜBER BAUART, BAUTEIL, BAUSTOFF:

Mit den im Leistungsverzeichnis enthaltenen Angaben über Bauart,
Bauteil, Baustoff und Abmessungen gelten auch der Herstellungsvorgang
und -ablauf bis zur fertigen Leistung unter Zugrundelegung der
anerkannten Regeln der Technik und der gesetzlichen und
behördlichen Vorschriften als beschrieben.
Hierbei bedeutet Bauart das Herstellen durch Zusammenfügen der Stoffe
und Bauteile bis zur fertigen Leistung.

## Zusätzlicher Text
14. ARBEITEN ANDERER UNTERNEHMER AUF DER BAUSTELLE:

Es sind zeitgleich andere Unternehmer auf der Baustelle tätig.

## Zusätzlicher Text
15. ANFORDERUNGEN AN RECYCLING-MATERIALIEN:

Beabsichtigt der AN Recyclingmaterialien einzubauen, ist zuvor die
Zustimmung des AG unter Vorlage der erforderlichen Nachweise,
Unbedenklichkeitsbescheinigungen und Zulassungen vorzulegen.

## Zusätzlicher Text
16. ANFORDERUNGEN AN STOFFE IN BEZUG AUF
GESUNDHEITS- UND UMWELTSCHUTZ:

Es dürfen grundsätzlich keine lösungsmittelhaltigen oder als
gesundheitsschädlich eingestuften Materialien verarbeitet werden.
Lösungsmittelhaltige Materialien sind nur zulässig, wenn keine
technischen Alternativen möglich sind und bei entsprechendem Nachweis
die eingesetzten Materialien vor Beginn der Arbeiten vom Auftraggeber
genehmigt werden. Die Datenblätter der Materialien sind hierfür
vorzulegen.

Für alle zum Einbau in Innenräumen kommenden Materialien muss der
Nachweis der gesundheitlichen Unbedenklichkeit gemäß ABG - Anforderungen
an bauliche Anlagen bezüglich des Gesundheitsschutzes - des DIBt
erbracht sein.

Bei allen Materialien, die in Boden und Grundwasser eingebaut bzw. durch
Niederschlag beaufschlagt werden, ist sicherzustellen, dass die
verwendeten Bauteile weder eine schädliche Bodenveränderung noch eine
Grundwasserverunreinigung hervorrufen können.
Bei der Auswahl der Materialien für die betroffenen Bauteile (z.B.
Dachhaut, Fassade, Gründung) und bei der Ausführung der Arbeiten ist die
ABuG - Anforderungen an bauliche Anlagen bezüglich der Auswirkungen auf
Boden und Gewässer - des DIBt einzuhalten.

Die entsprechenden Nachweise sind vom AN vorzulegen.

## Zusätzlicher Text
17. ART UND UMFANG VON EIGNUNGSNACHWEISEN:

Bei der Verwendung von zulassungspflichtigen Stoffen und Bauteilen ist
der gültige Zulassungsbescheid vorzulegen.

## Zusätzlicher Text
18. ALLGEMEINER HINWEIS

Grundlage des Angebotes sind die Leistungsbeschreibung und Plananlagen.

Der AN ist dazu verpflichtet, im Rahmen seiner Kalkulation alle in den
Verdingungsunterlagen enthaltenen Information auf inhaltliche Kongruenz
zu überprüfen. Dabei sind nicht nur ausdrücklich angegebene Massen,
Mengen, Materialien, Termine, begleitende Vertragskonditionen,
Einschränkungen, etc. zu berücksichtige, sondern gleichermaßen auch
solche Informationen, die sich in der Gesamtschau der
Verdingungsunterlagen ergeben und / oder ableitbar sind.
Sollten im Zuge der Prüfung durch den AN inhaltliche Widersprüche
festgestellt werden, sind diese vor Angebotsabgabe gegenüber dem AG
schriftlich anzuzeigen, damit durch den AG Aufklärung betrieben bzw. für
Abhilfe gesorgt werden kann.

## Zusätzlicher Text
19. BETONKERNAKTIVIERUNG

Für Teile der Stahlbetondeckenbauteile über dem 1. Obergeschoss, dem 2.
Obergeschoss und dem 3.Obergeschoss ist eine
Betonkernaktivierung vorgesehen.

Hierbei ist zwingend zu beachten:
Befestigungen von unten in die Stahlbetondecke sind auf eine
max. Bohrtiefe von 50 mm zu beschränken.
Befestigungen von oben in die Stahlbetondecke sind auf eine
max. Bohrtiefe von 100 mm zu beschränken.

In den Stahlbetondecken über dem Untergeschoss und über
dem Erdgeschoss ist keine Betonkernaktivierung vorgesehen.

## ZK-381-05 Schreiner Einb Cafet
Datum: 22.04.26

### 01 TISCHLERARBEITEN CAFETERIA, WARTEBEREICHE

#### 01.01 FESTEINBAUTEN

*Hinweis*
ZUSÄTZLICHE TECHNISCHE VERTRAGSBEDINGUNGEN (ZTV)
FÜR TISCHLERARBEITEN

1.  Normen, Richtlinien, Vorschriften, Verordnungen

Zusätzlich zur VOB, Teil C (neueste Ausgabe) mit den
dort
aufgeführten "Allgemeinen Technischen
Vertragsbedingungen
für Bauleistungen (ATV)" gilt folgendes:

- DIN 4102 - Brandverhalten von Baustoffen und
Bauteilen  bzw.
- DIN EN 13501 - Klassifizierung von Bauprodukten und
Bauarten zu ihrem Brandverhalten
- Die jeweils gültigen Technischen Baubestimmungen
- Sämtliche Unfallverhütungsvorschriften und die
Regeln der Bauberufsgenossenschaften
- Die jeweils gültigen TRGS
- Die jeweils gültigen Abfallentsorgungsbestimmungen

Die Ausführung der vertraglichen Leistungen hat in
Übereinstimmung mit den DIN-Normen, Fachregeln der
Verbände,
Verordnungen der Baubehörden, allgemein anerkannten
Regeln
der Technik sowie Hinweisen des Werkstofflieferanten zu

erfolgen. Sie gelten vollinhaltlich als Ergänzung der
Leistungsbeschreibung.

Soweit in der Leistungsbeschreibung auf Technische
Spezifikationen (z.B. nationale Normen, mit denen
europäische
Normen umgesetzt werden, europäische technische
Zulassungen,
gemeinsame technische Spezifikationen, internationale
Normen)
Bezug genommen wird, werden auch ohne den
ausdrücklichen
Zusatz: "oder gleichwertig" immer gleichwertige
Technische
Spezifikationen in Bezug genommen.

2.  Ausführung

2.1  Allgemein

Grundlage des Angebotes sind die Leistungsbeschreibung
und Planunterlagen der Architekten.
Etwaige Unklarheiten sind vor Abgabe des Angebotes mit

der ausschreibenden Stelle zu klären.

Alle angebotenen Fabrikate müssen mit dem
CE-Kennzeichen
versehen sein.

2.2  Ausführung

Muster:
Von allen im LV beschriebenen Leistungen sind auf
Anweisung des AG Material- und Farbmuster in
beurteilungsfähiger Größe vorab der Bauleitung und dem

Bauherrn zur Freigabe vorzulegen. Beschläge, Einbauten

etc. sind zu bemustern, sofern sie von den in der
Ausschreibung benannten Fabrikaten abweichen, und vor
Beauftragung vom AG freigeben zu lassen. Im
Auftragsfalle bleiben die Muster bis zur erfolgten
Abnahme beim Architekten hinterlegt. Diese Leistung ist

in die Einheitspreise mit einzukalkulieren.

Vor Beginn der Arbeiten ist gemeinsam mit der
Bauleitung eine genaue Leistungsaufnahme vorzunehmen
und den Arbeitsablauf festzulegen. Der AN ist
verpflichtet, bei der Ausführung die Koordinierung mit

den anderen Gewerken zu gewährleisten, bei denen
Kontaktpunkte zur eigenen Leistung vorhanden sind.

Vor der Fertigung ist durch den Auftragnehmer für jedes

Element vor Ort ein eigenverantwortliches Aufmaß zu
nehmen. Werkpläne des Architekten werden zur Verfügung

gestellt.

Die in den Positionen angegebenen Maße sind ungefähre
Planungsmaße, die von den örtlichen bzw. zur Ausführung

kommenden Maßen abweichen können.
Die hieraus resultierenden Kosten sind in die
Einheitspreise einzukalkulieren.

Bei der Kalkulation ist zu berücksichtigen, dass die
einzelnen Elemente aufgrund von Baukörper-Toleranzen
unterschiedliche Abmessungen haben können, auch wenn
sie gruppenweise in den Positionen mit gleichen
Abmessungen angegeben sind.
Prinzipiell sind alle Möbel mit Schranksockel
anzubieten und auszuführen, sofern in der
Positionsbeschreibung nicht anders angegeben.

Holzwerkstoffe:
Es dürfen nur Plattenmaterialien der Emissionsklasse E1

gemäß DIN EN 13986 als geregelte Bauprodukte mit
CE-Kennzeichnung nach DIN EN 13986 verwendet werden.
Sofern sie keiner gültigen Produktnorm (DIN oder DIN
EN)
zuzuordnen sind, müssen sie über einen Verwendbarkeitsnachweis gemäß der Technischen Baubestimmungen
(z.B. Zulassung (abZ), Europäische Technische Bewertung
(ETA)
etc.) geregelt sein.
Für Lieferung Lagerung und Verarbeitung der Platten
sind
neben der Leistungsbeschreibung die Herstellerangaben
zu beachten.

Alle zu verwendenden Holzprodukte müssen nach FSC, PEFC

oder gleichwertig zertifiziert sein oder die für das
jeweilige
Herkunftsland geltenden Kriterien des FSC oder PEFC
einzeln
erfüllen.

Für alle zum Einbau kommenden Materialien, insbesondere
auch
für Holzwerkstoffe nach DIN EN 13986 und
HPL-Kompaktplatten
und HPL-Mehrschicht-Verbundplatten gemäß DIN EN 438-7,

muss der Nachweis der gesundheitlichen Unbedenklichkeit

gemäß ABG - Anforderungen an bauliche Anlagen bezüglich

des Gesundheitsschutzes erbracht sein. Außerdem muss
auch
das Glimmverhalten (nicht glimmend) nachgewiesen sein,
wenn
an den Verwendungsbereich der Materialien die
Anforderung
schwer entflammbar oder nichtbrennbar besteht.

Auch verdeckt liegende Oberflächen sind entsprechend
technischer und handwerklicher Erfordernis zu
beschichten,
z.B. bei furnierten Flächen mit Gegenzugfurnier.
Alle Schnittkanten sind gegen Eindringen von
Feuchtigkeit
zu schützen, z.B. mittels wasserfester Lackierung oder

Kunststoff-Anleimern.
Diese Maßnahmen sind in die Einheitspreise
einzukalkulieren,
auch wenn dies in der Leistungsbeschreibung nicht
gesondert
erwähnt ist.

Bei Schränken, Wandbekleidungen etc. ist darauf zu
achten,
dass das Furnierbild bei aneinandergrenzenden Fronten
und
Flächen durchläuft. Der Furnierverlauf ist mit dem
Architekten
abzustimmen.

Lackierung von Holzoberflächen:
Ausführung mit seidenmatter Oberfläche, mind. 2-fache
Lackierung mit säure- und laugenfestem DD- Klarlack
(2/K-PUR-Lack), formaldehydfrei, abriebfest, einschl.
Grundierung, Zwischenschliffen und
Zwischenlackierungen.

Montage:
Die Montage muss flucht- und lotgerecht erfolgen.
Die zur Verbindung und Befestigung der Leistungen des
AN benötigten Verbindungs- und Befestigungsmittel sowie

Bohrungen, auch im Baukörper, sind grundsätzlich in die

Einheitspreise einzukalkulieren.

Sämtliche Bohrungen und Ausschnitte für die
Durchführung von
Anschlusskabeln, Leitungen und den Einbau von
Steckdosen etc.
sind vom AN gemäß den Angaben in den jeweiligen
Zeichnungen
herzustellen und in die jeweilige Position
einzukalkulieren.

Reinigung:
In die Einheitspreise ist die Erstreinigung sämtlicher

beauftragter Leistungen einzukalkulieren. Nach
Aufforderung durch die Bauleitung hat der AN vor der
Abnahme eine Reinigung der von ihm erbrachten
Leistungen außen und innen vorzunehmen.

2.3  Zeichnungen

Nach Auftragserteilung hat der Auftragnehmer
KONSTRUKTIONSZEICHNUNGEN anzufertigen,
(Übersichtszeichnungen im Maßstab 1:10 und
Anschlusspunkt-Zeichnungen im M 1:1) und in zweifacher

Ausfertigung sowie digital rechtzeitig dem Architekten
zur
Prüfung auf Übereinstimmung mit dessen Planung
vorzulegen.
Aus den vom Auftragnehmer zu liefernden zeichnerischen

und beschreibenden Darstellungen müssen Konstruktion,
Maße, Einbau und Befestigungspunkte der Bauteile und
Unterkonstruktionen sowie die Einbaufolge zu ersehen
sein.
Diese sind mit dem Architekten bezüglich Teilung,
Anschlussdetails etc. zu koordinieren.

Es ist ein Prüfungszeitraum von mind. 4 Wochen
einzukalkulieren, die Unterlagen sind entsprechend
rechtzeitig vor Fertigungs- und Montagebeginn
einzureichen.
Sollte der Bauablauf oder der Leistungsumfang kürzere
Prüffristen erfordern bzw. ermöglichen, sind diese
rechtzeitig vorab bei der Bauleitung anzumelden und
bestätigen zu lassen.

Mit der Fertigung darf erst nach positivem Prüfergebnis

begonnen werden.

Planänderungen des AG bzw. seiner Bevollmächtigten sind

nachzutragen und berechtigen nicht zu Nachforderungen.

Die geprüften und ggf. entsprechend Prüfung des
Architekten korrigierten Planunterlagen sind der
Bauleitung 2-fach in Papierform sowie digital zu
übergeben.
Dies ist in die Einheitspreise einzukalkulieren,
einschl. der vollständigen konstruktiven Bearbeitung
einschließlich örtlichem Aufmaß, Detaillierung sowie
die Abstimmung mit dem Architekt, den Fachingenieuren,

inklusive Planung, Lichtpaus- und
Vervielfältigungskosten
für die oben genannten Ausfertigungen.

*Hinweis*
KONSTRUKTIONSBESCHREIBUNG 1 - EINBAUMÖBEL:

Die nachfolgenden Konstruktionsbeschreibungen gelten in
Ergänzung zu den Angaben der Legenden der
Planunterlagen für sämtliche nachfolgenden Positionen
zu Einbaumöbeln;
die jeweils geltenden Angaben zu Abmessungen,
Plattenmaterial, Farbe/Dekor, Ausstattungen und ggf.
Elektroeinbauten sind den Einzelpositionen und
Planunterlagen zu entnehmen.

Erforderliche Stoßfugen in Plattenmaterialien und
Oberfläche in Abstimmung mit Architekt angeordnet.

Alle Anschlussfugen sind dauerelastisch auf PUR- bzw.
Silikon-Basis zu verfugen, alle Fugenmassen
grundsätzlich desinfektions- und reinigungsmittelbeständig, Farbton nach Wahl des AG.
Diese Leistung ist in die jeweilige Position
einzukalkulieren.

Alle Schnittkanten sind gegen Eindringen von
Feuchtigkeit abzudichten.
Ggf. erforderliche Schrägschnitte sind in die jeweilige

Position einzukalkulieren.

In die Einheitspreise sind sämtliche
Schweißverbindungen und Befestigungsteile wie
Schrauben etc. einschl. aller erforderlichen Bohrungen
einzukalkulieren.

Alle Stahl-Unterkonstruktionen sind einschl.
Korrosionsschutz-Grundierung auszuführen,
Diese Leistung ist in die jeweilige Position
einzukalkulieren.

SITZBÄNKE:

Sitzbank bestehend aus:

- nach Angabe in Einzelposition mit
  Stahltragkonstruktion mit Sockel für freistehende
  oder wandangebaute Sitzbänke,
  einschl. Aussteifungen, Oberflächen grundiert,
  aus verschweißten Stahlprofilen mit Fußplatten zur
  Verankerung auf bauseitigem schwimmenden Zementestric

  mit bauseitiger Bodenbeschichtung oder Bodenbelag,
  Tiefe der Bohrungen im bauseitigen Estrich max. 3 cm,
  einschl. Kippsicherung,
  Stahl-UK zur Befestigung der
Holzwerkstoff-Unterkonstruktion
  der Sitzbank, inkl. Bohrungen und Befestigungen,
  sowie notwendigem Toleranz- und Höhenausgleich,

- Unterkonstruktion aus Holzwerkstoff-Rahmen
  mit Zwischengurten, Rahmen mit Bodenanschluss,
  Material nach Wahl des AN, schwer entflammbar,
  zur Befestigung des Korpus aus
  Sitzbankauflage und Lehnenkonstruktion,
  Maße und Neigungen gemäß Zeichnungen,
  ausgesteifte Ausführung, selbsttragend und
verwindungssteif,
  Sitzbankauflage und Lehnenauflage aus
  HPL-beschichtete Trägerplatten, schwer entflammbar,
  verdeckt befestigt,
  nach Angabe in Einzelposition freie Vorderkante
  der Sitzbank ausgerundet für Polsterbezug,
  Korpus und Sockel jeweils allseitig geschlossen,
  Seiten und Deckel jeweils korpusbündig, gleiches
Material
  wie Sitzbankauflage und Lehnenauflage,

- Sitzbankkonstruktion vorbereitet für gepolsterte
Auflagen,
  Sitzpolster und Rückenpolster,
  geteilte Sitzbankpolsterauflager,
  jeweils auf UK verdeckt befestigt,
  geteilte Rückenlehnenpolster (1- bzw. 2-reihig),
  jeweils auf UK verdeckt befestigt,
  gemäß Beschreibung Polster.

Materialien Sitzbänke:
Tragkonstruktion aus verschweißten und verschraubten
Stahlblech bzw. -profilen, Oberflächen grundiert,
Holz-Unterkonstruktion aus Holz-Profilen in allen
Dimensionen, Ausführung schwer entflammbar,
imprägniert, geschraubt,
Korpus und Sockel mit allseitig geschlossene Bekleidung
(Lehnen, Sitzflächen, Rückseiten, Deckel, Blenden)
mit Holzwerkstoff-Trägerplatten, Material nach Wahl des
AN,
schwer entflammbar, wasserfest verleimt,
Plattendicke gemäß Planangabe und Angabe in den
Einzelpositionen,
sichtbare Oberflächen mit HPL-Beschichtung gemäß DIN EN
438,
Dicke mind. 0,8 mm, Dekor und Farbton gemäß
Beschreibung HPL-Typen und Angabe in Einzelposition,
alle Kanten umlaufend mit Kunststoff-Anleimern (ABS)
eingefasst, Dicke 2 mm, Farbton jeweils zum
HPL-Farbton/Dekor passend,
Material Polsterung gemäß Beschreibung Polster,
und separate Beschreibungen:
Brandschutzanforderung 1 - Cafeteria
Brandschutzanforderung 2 - Hallen + Wartebereiche

RAUMTEILER:

Raumteiler bestehend aus:
- Lamellenwand raumhoch,
  Einbausituation nach Angabe in Einzelposition,
- streifenförmige Lamellen aus Holzwerkstoff MDF,
  allseitig beschichtet mit Echtholzfurnier, Eiche
lackiert,
  gemäß Beschreibung Furnier,
  Abmessungen Einzellamelle:
  Dicke 38 mm, Streifenbreite 15 cm,
  oberer und unterer Abschluss aus waagerechten
MDF-Streifen
  mit Querschnitt und Furnier wie senkrechte Lamellen,
  Anzahl Einzellamellen und Abmessungen Raumteiler
  nach Angabe in Einzelposition,
- einschl. Lieferung, Einbau und Anschluss von
LED-Leuchte(n)
  nach Angabe in Einzelposition,
- Raumteiler nach Angabe in Einzelposition
  mit Unterkante auf Stahl-Sockelprofil oder auf
  Sitzbank-Korpus mit Stahl-Unterkonstruktion
  aufstehend und verdeckt befestigt,
- Sockel aus Rechteckhohlprofil aus Stahl,
  Querschnitt 150 x 100 mm,
  durchlaufend auf Länge des Raumteilers,
  Enden geschlossen verschweißt,
  pulverbeschichtet im Farbton nach Wahl des AG,
  einschl. verdeckter Befestigung auf schwimmendem
Zementestrich
  mit bauseitiger Bodenbeschichtung,
  Bohrtiefe im bauseitigen Zementestrich max. 3 cm,
  einschl. notwendigem Toleranz- und Höhenausgleich,
- Oberkante Raumteiler bündig mit Unterkante
  der bauseitigen Abhangdecke, an
Stahl-Unterkonstruktion
  im Deckenhohlraum verdeckt befestigt,
- einschließlich Stahl-Unterkonstruktion im
Deckenhohlraum,
  aus verschweißten und verschraubten Stahlprofilen,
  einschl. Aussteifungen, Kopfplatten, etc.,
  Oberflächen grundiert, Höhe ca. 1,05 m,
  Ausführung nach statischer Erfordernis
  und nach Wahl des AN, inkl. Bohrungen und
Befestigungen,
  sowie notwendigem Toleranz- und Höhenausgleich.

STATISCHE BERECHNUNGEN

Die Befestigung der wandangebauten und freistehenden
Sitzbänke und Raumteiler mit Stahlunterkonstruktionen
am Bauwerk und die Verbindungen der einzelnen Elemente
untereinander muss stand- und kippsicher erfolgen,
mittels Verdübelung/Verschraubung einschl. entsprechend
jeweiligem Untergrund geeigneter Befestigungsmittel,
diese Leistungen sind in die jeweilige Position
einzukalkulieren.

Gemäß Angabe in Einzelposition ist ein statischer
Nachweis
zu führen, die statischen Berechnungen werden in einer
separaten Position vergütet.

BRANDSCHUTZANFORDERUNG 1 - CAFETERIA

Metall-Unterkonstruktionen nicht brennbar,
alle Holz-Unterkonstruktionen, Holzwerkstoff-
Trägerplatten,
HPL-Beschichtungen, einschl. Innenflächen,
Polsterungen:
schwerentflammbar, geringe Rauchentwicklung und
kein brennendes Abfallen oder Abtropfen und kein
Schwelen oder Glimmen.

BRANDSCHUTZANFORDERUNG 2 - HALLEN + WARTEBEREICHE

Metall-Unterkonstruktionen nicht brennbar,
alle Holz-Unterkonstruktionen, Holzwerkstoff-
Trägerplatten,
HPL-Beschichtungen, einschl. Innenflächen,
Polsterungen:
schwerentflammbar, geringe Rauchentwicklung und
kein brennendes Abfallen oder Abtropfen und kein
Schwelen oder Glimmen.

Die Möblierung der Eingangshalle bzw. im zentralen
Brandabschnitt ist brandlastarm auszuführen. Wenn
Polstermöbel aufgestellt werden, müssen diese
selbstverlöschend, Rauchgase minimierend und mit einer
ausgeschlossenen Brandweiterleitung ausgestattet sein.
Polsterschaumstoffe sind vor offenen Flammen durch
Polsterverbünde der Klassifizierung P-a nach DIN 66084
mit Prüfzeugnis einer qualifizierten Prüfstelle zu
schützen.
Die Polsterungen von schreinermäßig erstellten Möbeln
in Hallen- und Wartebereichen müssen die gleichen
Anforderungen erfüllen und mit gleichen Verbünden
erstellt werden. Hierzu muss aber kein Prüfzeugnis
einer qualifizierten Prüfstelle vorgelegt werden.

*Hinweis*
BESCHREIBUNG POLSTER

Um ein akzeptables Ergebnis und Dauerhaftigkeit
zu erzielen wird angeraten die Polsterung durch
einen Polsterfachbetrieb durchführen zu lassen.

Die Polsterauflagen sind verdeckt montiert.
Teilung gemäß Beschreibung und Einzelpositionen.
Kantenrundungen gemäß Planvorgaben.

Bei den Rückenpolstern erfolgt die Verarbeitung
nach Angabe in Einzelposition mit
Knopfsteppung / Kapitonierung,
Farbton der Knöpfe passend zum Bezug.

Polsterbezug + Verarbeitung:

Bezug der Polsterung aus Kunstleder,
Ledernarbung mit naturgetreuer Optik und Haptik,
Dicke ca. 1,25 mm,
aus Trägermaterial Baumwoll-Gestrick
und Beschichtung PVC-Compound,
schwer entflammbar,
abwaschbar, desinfektionsmittelbeständig,
hoch abriebfest, reißfest, lichtecht,
Gewicht ca. 780 g/m2,
Warenbreite ca. 137 cm,

Bezugsrichtung horizontal an Rückenlehne,
Sitzpolster analog dazu.

Kunstlederbezug von Rückenpolstern und Sitzpolstern
in drei verschiedenen Farbtönen, jeweils nach Wahl
des AG aus Gesamtkollektion des Herstellers.

Schaumstoffkern Rückenpolster:
Polsterschaum, RG 40/40,
schwer entflammbar, Dicke 5 cm,
mit Polstervlies-Watte,
schwer entflammbar.

Schaumstoffkern Sitzpolster:
Dicke 6 cm, sonst wie vor,
Stirnseite Sitzpolster:
Dicke 1 cm, sonst wie vor.

Brandschutzanforderung Polsterung:
siehe separate Beschreibungen,
Brandschutzanforderung 1 - Cafeteria
Brandschutzanforderung 2 - Hallen + Wartebereiche

Verarbeitung:
Bezug aus vorbeschriebenem Kunstleder
mit entsprechendem Schaumstoffkern und
Polstervlies-Watte.

- Rückenpolster:
Ausführung mit senkrechter Teilung und
mit jeweiliger horizontaler Teilung der Polster in 2
gleiche Teile
gemäß Planangabe und Einzelpositionen,
mit Knopfsteppung / Kapitonierung,
gemäß Planangabe und Einzelpositionen,
Kantenrundungen gem. Planangabe, Polsterstärke = 5 cm,

Maßangaben gemäß Zeichnung und Einzelpositionen,
Polsterung der Seitenflächen und Lehnenoberseiten
gemäß Planangabe und Einzelpositionen.

- Sitzpolster:
Ausführung mit Teilung gemäß Planangabe und
Einzelpositionen,
Kantenrundungen gem. Planangaben, Polsterstärke = 6 cm,
Maßangaben gemäß Zeichnung und Einzelpositionen,
Sitzpolsterung in verringerter Stärke um Vorderkante
der
Sitzbank gezogen, Tiefe ca. 20 cm unterhalb
Sitzpolster,
gemäß Planangabe und Einzelpositionen.

*Hinweis*
BESCHREIBUNG HPL-TYPEN

HPL-Farbtöne und Dekor gemäß Angaben
in Plananlage und Einzelpositionen:

Zur Erzielung eines einheitlichen Gestaltungskonzepts
im gesamten Neubau sollen gewerksübergreifend
einheitliche HPL-Schichtstoffe verwendet und damit
angeboten werden (Holztüren, Schreiner-Einbaumöbel,
Fertignasszellen u.a.).
Zur Einbindung in das Gesamtkonzept auch aus
technischer Sicht und der Einhaltung des übergreifenden
Farbkonzepts beschränkt sich die Möglichkeit des
Bieters auf nachfolgende  Produkte welche allein
angeboten werden dürfen:

Typ H = Resopal Diego Oak

Typ R = Resopal D14-60 Port matt, ähnlich NCS S5040-R

Typ W = Pfleiderer U15331 SD (beigegrau),
ähnlich NCS S1505-G90Y

Typ B = Resopal Affinity, ähnlich NCS S 2005-Y30R

Abweichende Angebote vom Hersteller- oder Farbtyp
können zum Ausschluss aus dem Verfahren führen.

*Hinweis*
BESCHREIBUNG FURNIER

Echtholzfurnier Typ Eiche, Furnierdicke mind. 0,6 mm,
Anordnung der Maserungsrichtung (vertikal oder
horizontal)
nach Angabe des Architekten, Einbau mit durchlaufender

Holzstruktur über Materialstöße hinweg,
Ausführung mit seidenmatter Oberfläche, mind. 2-fache
Lackierung mit säure- und laugenfestem DD- Lack
(2/K-PUR-Lack), formaldehydfrei, abriebfest, einschl.
Grundierung, Zwischenschliffen und
Zwischenlackierungen,
Farbton nach Bemusterung und Wahl des AG.

*Hinweis*
HINWEIS FUSSBODENHEIZUNG

Wichtiger Hinweis zur Kalkulation

Für die Cafeteria und die Eingangshalle im Erdgeschoss
ist eine Fussbodenheizung vorgesehen.

Hierbei ist zwingend zu beachten:
Befestigungen von oben in den bauseitigen Zementestrich
sind auf eine max. Bohrtiefe von 30 mm zu beschränken.

*Hinweis*
MASSNAHMEN FÜR HYGIENE-ANFORDERUNGEN
IM KRANKENHAUS

Wichtiger Hinweis zur Kalkulation

Sämtliche nicht durch Beschläge oder Fachböden
abgedeckte Bohrungen sind mit einer farblich
passendenden Abdeckkappe zu verschließen.
Diese Maßnahmen sind die Einheitspreise
einzukalkulieren.

*Hinweis*
Anforderung Dekorative
Hochdruck-Schichtpressstoffplatten HPL, in DIN EN
438-7:2005-04 nicht geregelt:
Bei der Verwendung von HPL-Platten mit Trägermaterial
auf Holzbasis, die die Anforderung schwerentflammbar
oder nichtbrennbar zu erfüllen haben, ist auf Grundlage
DIN EN 16733: 2016 nachzuweisen, dass die HPL-Platten
mit Trägermaterial auf Holzbasis keine Neigung zum
kontinuierlichen Schwelen haben und entsprechend Abs.
11 der Norm ausgewiesen wurde, dass die Prüfung
bestanden wurde. Alternativ: ehemalige
Dokumentationsunterlagen (z.B. allgemeine
bauaufsichtliche Zulassung (abZ) oder allgemeines
bauaufsichtliches Prüfzeugnis (abP)).
Bei der Verwendung von HPL Platten in Aufenthaltsräumen
und nicht davon abgetrennten Räumen ist auf Grundlage
einer ETA oder in einer technischen Dokumentation unter
Einschaltung einer entsprechend Art. 30 BauPVO
qualifizierten Stelle nachzuweisen, dass kein aktiver
Einsatz von karzinogenen Stoffen der EU-Kategorie Carc.
1A, 1B (H350, H350i) und mutagenen Stoffen der
EU-Kategorie Muta. 1A, 1B (H340) erfolgt oder begründet
wurde, dass von ihrer Verwendung keine potentielle
Gefahr für die Gesundheit der Nutzer der baulichen
Anlage ausgeht. Der Einsatz von Stoffen klassifiziert
als Acute Tox. 1, 2 oder 3 (H300, H301, H310, H311,
H330 oder H331), Repr 1A oder 1B (H360, H360F, H360D,
H360FD) sowie STOT SE 1 (H370) oder STOT RE 1 (H372)
ist zu vermeiden. Ist keine Substitution möglich, muss
sichergestellt werden, dass eine gesundheitsgefährdende
Exposition der Gebäudenutzer ausgeschlossen ist. Die
Produktbezeichnung und Zulassungsnummer des verwendeten
Holzschutzmittels ist anzugeben. Alternativ: ehemalige
Dokumentationsunterlagen (z.B. allgemeine
bauaufsichtliche Zulassung (abZ) oder allgemeines
bauaufsichtliches Prüfzeugnis (abP)).
Bei der Verwendung von HPL Platten in Aufenthaltsräumen
und nicht davon abgetrennten Räumen ist auf Grundlage
einer ETA oder in einer technischen Dokumentation unter
Einschaltung einer entsprechend Art. 30 BauPVO
qualifizierten Stelle nachzuweisen, dass die Emissionen
(nach 3 und 28 Tagen) von karzinogenen Stoffen
(EU-Kategorie Carc. 1A, 1B (H350, H350i)), TVOCspez,
TSVOC, TVOC ohne NIK und der R-Wert folgende
Anforderung erfüllen: nach 3 Tagen: Kanzerogene <= 0,01
mg/m3, TVOCspez <= 10,0 mg/m3, nach 28 Tagen:
Kanzerogene <= 0,001 mg/m3, TVOCspez <= 1,0 mg/m3,
TSVOC <= 0,1 mg/m3, TVOC ohne NIK <= 0,1 mg/m3 und
R-Wert <= 1. Alternativ: ehemalige
Dokumentationsunterlagen (z.B. allgemeine
bauaufsichtliche Zulassung (abZ) oder allgemeines
bauaufsichtliches Prüfzeugnis (abP)).

*Hinweis*
FESTEINBAUTEN CAFETERIA

**01.01.0001 Sitzbank, 2-seitig, Raumteiler, L/B/H ca. 5,88/1,30/4,05m**
Herstellen, Liefern und Montieren einer linienförmigen

freistehenden 2-seitigen Sitzbank mit
Trag- und Aussteifungskonstruktion aus Stahl,
angesetzter Holz-Unterkonstruktion und Verkleidung
aus Holzwerkstoffplatten,
zum Aufstellen auf bauseitigen Zementestrich,
einschließlich Polsterung,
einschl. Raumteiler aus MDF-Lamellen
und Stahl-Unterkonstruktion oberhalb der Abhangdecke
zur Befestigung an Unterseite Rohdecke,
Ausführung gemäß Konstruktionsbeschreibung 1
und Detailplan D1771 sowie wie nachfolgend beschrieben.

Brandschutzanforderung:
gemäß Konstruktionsbeschreibung 1 /
Brandschutzanforderung 1 - Cafeteria

Einbausituation:
freistehend im Raum gem. Maßangabe in Plan,
Einbau auf OK schwimmenden Zementestrich
mit bauseitiger Bodenbeschichtung = OK FFB,
inkl. Raumteiler und Stahl-Unterkonstruktion oberhalb
der Abhangdecke zur Befestigung an Unterseite Rohdecke,
inkl. Kippsicherung gemäß statischer Berechnung
aus separater Position.

Abmessungen:
Gesamtlänge: ca. 5,88 m,
Gesamttiefe: ca. 1,30 m,
Gesamthöhe: ca. 4,05 m
(inkl. Sockel, Sitzbank, Raumteiler und
Unterkonstruktion oberhalb der Abhangdecke),
Sitzhöhe: 0,48 m (bei 20 cm Sitzbankstärke inkl.
Polster),
Lehnenhöhe: ca. 0,92 m
Höhe Sitzbank: ca. 1,40 m
(von OK FFB bis OK Lehne)
Höhe Raumteiler: ca. 1,60 m
(von OK Lehne bis UK Abhangdecke)
Länge Raumteiler: ca. 4,24 m
Höhe Unterkonstruktion: ca. 1,05 m
(von UK Abhangdecke bis UK Rohdecke)

Oberflächen/Farbtöne:
HPL-Beschichtung gemäß Beschreibung HPL-Typen,
HPL-Typ B,
Echtholzfurnier gemäß Beschreibung Furnier,
Eiche lackiert, Farbton nach Bemusterung und Wahl des
AG,
Polsterbezug gemäß Beschreibung Polster,
Farbton aus drei verschiedenen Farbtönen
nach Wahl des AG, jeweils nach Wahl
des AG aus Gesamtkollektion des Herstellers.

Polsteranordnung 2-seitige Sitzbank:
Bank- und Polsterteilung gemäß Planung je
Sitzbank-Längsseite
in senkrecht 5 Teile (2 Außenteile und 3 mittlere
Teile),
Breite ca. 112/118/118/118/112 cm,
und waagrecht in jeweils 3 Teile (Sitzbank und 2
Lehnenteile).
Rückenpolster mit Knopfsteppung / Kapitonierung, je
Teil
mit 2 Stück regelmäßig angeordneten Knöpfen,
Knopf-Farbton nach Wahl des AG, passend zum
Polsterbezug.

Aufteilung:
Rückenpolster, d= 5 cm,
  waagerecht zweigeteilt, h= je Teilung ca. 46 cm,
  Schräge je Seite jeweils ca. 5 cm,
  Ausführung mit 4-seitig umlaufender Polsterung
  gemäß Planangaben,
  Kantenrundungen gemäß Planangaben,
  inkl. oberem Abschluss als gepolsterter Deckel
  der Rückenlehnen und seitlichen Abschlüssen
  als Polster der Lehnen-Seitenflächen,
Sitzbank, d= 20 cm,
  Sitzbankpolster, d= 6 cm,
  Länge/Breite: ca. 588/130 cm,
  Kantenrundungen gemäß Planangaben,
  an den Sitzbank-Schmalseiten mit
  jeweils ca. 5 cm Überstand zum Rückenpolster,
  inkl. seitlichen Abschlüssen als Polster der
  Sitzbank-Seitenflächen.

Sitzbankkonstruktion bestehend aus:
- stand- und kippsichere Stahl-Tragkonstruktion mit
Fußplatten
  zur Verankerung auf schwimmendem Zementestrich,
  Ausführung gemäß statischer Berechnung aus separater
Position,
  Bohrtiefe im bauseitigen Zementestrich max. 3 cm,
  einschl. notwendigem Toleranz- und Höhenausgleich,
- Holzwerkstoff-Unterkonstruktion,
  für umlaufenden Sockel, 2-seitige Sitzbank und
2-seitige Lehne,
  Maße und Lehnenneigung gemäß Planangaben,
- verstärkte Unterkonstruktion und Lehne mit Deckel
  für aufstehenden Raumteiler aus MDF-Lamellen,
- alle Plattenbauteile aus HPL-beschichteten
Trägerplatten,
  sichtbare Eckstöße auf Gehrung,
  Materialstärke nach Planangabe,
  Sitzbank ca. 20 cm über Sockel auskragend,
  Stärke mit Polsterung 20 cm,
  Stärke ohne Polsterung ca. 14 cm als HPL-bekleideter
Kasten,
  freie Vorderkante (Stirnseite) ausgerundet für
Polsterbezug,
- Sitzbankpolster, d= 6 cm,
  an vorderer und seitlichen Kanten ca. 20 cm in
  verringerter Stärke (d= ca. 1 cm) verlängert als
Polsterung
  der Sitzbankvorderkante bis auf Unterseite,
  Lehnenpolsterung, d= 5 cm,
- einschl. Revisionsöffnung im Sockelbereich
  als separat montiertes HPL-Plattenstück,
  flächenbündig, für Elektroanschluss LED-Leuchten.

Raumteiler bestehend aus:
- streifenförmige Lamellen aus Holzwerkstoff MDF,
  allseitig beschichtet mit Echtholzfurnier
  gemäß Beschreibung Furnier,
  Abmessungen Einzellamelle:
  Dicke 38 mm, Streifenbreite 15 cm, Länge ca. 160 cm,
- auf Lehne aufstehend, aus zwei Abschnitten mit
jeweils
  11 Stück senkrechten Einzellamellen mit gleichmäßigem
Abstand
  (lichte Weite zwischen den Lamellen 10 cm), mittlerer
Abschnitt
  ohne senkrechte Lamellen mit lichter Breite ca. 136
cm,
  oberer und unterer Abschluss aus waagerechten
MDF-Streifen
  mit Querschnitt und Furnier wie senkrechte Lamellen,
einschl.
  1 rechteckige Aussparung mit zwei waagerechten
Auswechslungen,
  Breite ca. 80 cm, Höhe ca. 46 cm,
- 1 rahmenförmiges Regalfach aus Flachstahl, beidseitig
offen,
  Materialstärke ca. 5 mm, an den Ecken verschweisst,
  pulverbeschichtet im Farbton nach Wahl des AG,
  verdeckt an Lamellen befestigt,
  Breite ca. 80 cm, Höhe ca. 46 cm, Tiefe ca. 25 cm,
- einschl. 3 Bohrungen in oberem waagerechten
MDF-Streifen
  als Kabeldurchlässe für 3 bauseitige Pendelleuchten,
  Anordnung nach Abstimmung mit AN Elektroarbeiten,
- Raumteiler mit Unterkante auf der Sitzbanklehne
aufstehend
  und verdeckt befestigt, Oberkante bündig mit
Unterkante
  der bauseitigen Abhangdecke, an Unterkonstruktion
  im Deckenhohlraum verdeckt befestigt,
- einschließlich Stahl-Unterkonstruktion im
Deckenhohlraum,
  nach statischer Erfordernis und Wahl des AN,
  Höhe ca. 105 cm, an Stahlbetondecke befestigt,

inkl. Lieferung und Einbau von 20 Stück
LED-Einbauleuchten, Lichtabstrahlung nach oben,
Einbau jeweils zwischen den senkrechten Einzellamellen
in Bohrloch mit Durchmesser 12 mm
in unterem waagerechten MDF-Streifen,
inkl. Abdeckhülsen im Farbton nach Wahl des AG
und Streuscheiben aus Kunststoff, opalweiß,
Lichtfarbe warmweiß oder kaltweiß nach Wahl des AG,
Nennspannung: 12 V oder 24V DC,
Lieferung und Einbau gemäß Herstellerangaben,
komplett inkl. aller Systembauteile wie Netztrafos
in erforderlicher Anzahl, Anschlussleitung mit
Netzstecker
bis zur geschalteten Steckdose (220V),
Steckdose und Schalter bauseits,
einschl. Anschluss an bauseitige Steckdose,
einschl. Herstellen der Bohrungen und
Ausschnitte für verdeckte Kabelführung,

Einbauort:
EG.C.002.3 Personalspeiseraum
Menge: 2,000 st

**01.01.0002 Sitzbank mit Fußstütze, L/B/H ca. 5,22/0,60/1,67m**
Herstellen, Liefern und Montieren einer linienförmigen
an Raumteiler angebauten Sitzbank mit
Trag- und Aussteifungskonstruktion aus Stahl,
angesetzter Holz-Unterkonstruktion und Verkleidung
aus Holzwerkstoffplatten,
zum Aufstellen auf bauseitigen Zementestrich,
einschließlich Polsterung,
Ausführung gemäß Konstruktionsbeschreibung 1
und Detailplan D1772 sowie wie nachfolgend beschrieben.

Brandschutzanforderung:
gemäß Konstruktionsbeschreibung 1 /
Brandschutzanforderung 1 - Cafeteria

Sitzbank in Verbindung mit raumhohem Raumteiler
aus separater Position 01.01.0007.

Einbausituation:
freistehend im Raum gem. Maßangabe in Plan,
Einbau auf OK schwimmenden Zementestrich
mit bauseitiger Bodenbeschichtung = OK FFB,
rückseitig befestigt an raumhohem Raumteiler
aus separater Position,
inkl. Kippsicherung gemäß statischer Berechnung
aus separater Position.

Abmessungen Sitzbank:
Länge: ca. 5,22 m,
Tiefe: ca. 0,60 m,
Sitzhöhe: 0,75 m (bei 20 cm Sitzbankstärke inkl.
Polster),
Lehnenhöhe: ca. 0,92 m
Höhe: ca. 1,67 m
(von OK FFB bis OK Lehne)

Oberflächen/Farbtöne:
HPL-Beschichtung gemäß Beschreibung HPL-Typen,
HPL-Typ B,
Polsterbezug gemäß Beschreibung Polster,
Farbton aus drei verschiedenen Farbtönen
nach Wahl des AG, jeweils nach Wahl
des AG aus Gesamtkollektion des Herstellers.

Polsteranordnung:
Bank- und Polsterteilung gemäß Planung
in senkrecht 5 Teile (2 Außenteile und 3 mittlere
Teile),
Breite ca. 79/118/118/118/79 cm,
und waagrecht in jeweils 3 Teile (Sitzbank und 2
Lehnenteile),
Rückenpolster mit Knopfsteppung / Kapitonierung, je
Teil
mit 2 Stück regelmäßig angeordneten Knöpfen,
Knopf-Farbton nach Wahl des AG, passend zum
Polsterbezug.

Aufteilung:
Rückenpolster, d= 5 cm,
  waagerecht zweigeteilt, h= je Teilung ca. 46 cm,
  Schräge je Seite jeweils ca. 5 cm,
  Ausführung mit 3-seitig umlaufender Polsterung
  gemäß Planangaben,
  Kantenrundungen gemäß Planangaben,
  inkl. oberem Abschluss als gepolsterter Deckel
  der Rückenlehnen und seitlichen Abschlüssen
  als Polster der Lehnen-Seitenflächen,
Sitzbank, d= 20 cm,
  Sitzbankpolster, d= 6 cm,
  Länge/Breite: ca. 522/50 cm,
  Kantenrundungen gemäß Planangaben,
  an den Sitzbank-Schmalseiten mit
  jeweils ca. 5 cm Überstand zum Rückenpolster,
  inkl. seitlichen Abschlüssen als Polster der
  Sitzbank-Seitenflächen.

Sitzbankkonstruktion bestehend aus:
- stand- und kippsichere Stahl-Tragkonstruktion mit
Fußplatten
  zur Verankerung auf schwimmendem Zementestrich,
  Ausführung gemäß statischer Berechnung aus separater
Position,
  Bohrtiefe im bauseitigen Zementestrich max. 3 cm,
  einschl. notwendigem Toleranz- und Höhenausgleich,
- Holzwerkstoff-Unterkonstruktion,
  für umlaufenden Sockel, Sitzbank und Lehne,
  Maße und Lehnenneigung gemäß Planangaben,
- Sitzbankrückseite geschlossen, als Sichtseite,
- alle Plattenbauteile aus HPL-beschichteten
Trägerplatten,
  sichtbare Eckstöße auf Gehrung,
  Materialstärke nach Planangabe,
  Sitzbank ca. 20 cm über Sockel auskragend,
  Stärke mit Polsterung 20 cm,
  Stärke ohne Polsterung ca. 14 cm als HPL-bekleideter
Kasten,
  freie Vorderkante (Stirnseite) ausgerundet für
Polsterbezug,
- Sitzbankpolster, d= 6 cm,
  an vorderer und seitlichen Kanten ca. 20 cm in
  verringerter Stärke (d= ca. 1 cm) verlängert als
Polsterung
  der Sitzbankvorderkante bis auf Unterseite,
  Lehnenpolsterung, d= 5 cm,
- Sitzbank rückseitig an Raumteiler aus separater
Position
  verdeckt befestigt, gegen Kippen gesichert,
- einschl. Fußstütze aus Stahl-Quadratrohr 25/25 mm
  mit mind. 2 mm Wandungsstärke,
  pulverbeschichtet im NCS-Farbton nach Wahl des AG,
  durchlaufend im Abstand von ca. 15 cm vor Sockel,
  Länge ca. 4,94 m, Oberkante 32 cm über OKFFB,
  Enden geschlossen verschweißt,
  verdeckt befestigt in regelmäßigen Abständen,
  einschl. diagonalen Abstützungen aus Stahl-Quadratroh
  und erforderl. Unterkonstruktion.

Einbauort:
EG.C.002.3 Personalspeiseraum
Menge: 1,000 st

**01.01.0003 Ecksitzbank, L/B/H ca. 3,77+6,45/0,60/1,40m**
Herstellen, Liefern und Montieren einer wandangebauten
im Grundriss L-förmigen Sitzbank, mit
Trag- und Aussteifungskonstruktion aus Stahl,
angesetzter Holz-Unterkonstruktion und Verkleidung
aus Holzwerkstoffplatten,
zum Aufstellen auf bauseitigen Zementestrich,
einschließlich Polsterung,
Ausführung gemäß Konstruktionsbeschreibung 1
und Detailplan D1775 sowie wie nachfolgend beschrieben.

Brandschutzanforderung:
gemäß Konstruktionsbeschreibung 1 /
Brandschutzanforderung 1 - Cafeteria

Einbausituation:
Einbau in Raumecke, auf OK schwimmenden Zementestrich
mit bauseitiger Bodenbeschichtung = OK FFB,
rückseitig jeweils an Raumwand anschließend und
befestigt,
inkl. Kippsicherung gemäß statischer Berechnung
aus separater Position.

Aufteilung Sitzbank:
- 1 kurzer Schenkel,
- 1 langer Schenkel, Endelement mit schrägem Anschluss,
- 1 Eckelement mit abgerundeter Sitzfläche und Lehne,
  Rückseite rechtwinklig zum Anschluss in Raumecke,

Abmessungen Sitzbank:
Schenkellängen: ca. 3,77 m und ca. 6,45 m
Tiefe: ca. 0,60 m,
Sitzhöhe: 0,48 m (bei 20 cm Sitzbankstärke inkl.
Polster),
Lehnenhöhe: ca. 0,92 m
Höhe Sitzbank: ca. 1,40 m
(von OK FFB bis OK Lehne)

Oberflächen/Farbtöne:
HPL-Beschichtung gemäß Beschreibung HPL-Typen,
HPL-Typ B,
Polsterbezug gemäß Beschreibung Polster,
Farbton aus drei verschiedenen Farbtönen
nach Wahl des AG, jeweils nach Wahl
des AG aus Gesamtkollektion des Herstellers.

Polsteranordnung:
Bank- und Polsterteilung gemäß Planung,
1 kurzer Schenkel, geteilt in senkrecht 3 Teile
(1 Außenteil und 2 mittlere Teile, ohne Eckteil),
Breite jeweils ca. 89 cm,
1 langer Schenkel, geteilt in senkrecht 5 Teile
(mittlere Teile, ohne Eckteil, ohne Endteil)
Breite jeweils ca. 85 cm,
1 Endteil Breite ca. 1,10 m,
1 Eckteil, Breite ca. 1,10 m,
und waagrecht in jeweils 3 Teile (Sitzbank und 2
Lehnenteile),
Rückenpolster mit Knopfsteppung / Kapitonierung, je
Teil
mit 2 Stück regelmäßig angeordneten Knöpfen,
Knopf-Farbton nach Wahl des AG, passend zum
Polsterbezug.

Aufteilung:
Rückenpolster, d= 5 cm,
  waagerecht zweigeteilt, h= je Teilung ca. 46 cm,
  Schräge je Seite jeweils ca. 5 cm,
  Ausführung mit 3-seitig umlaufender Polsterung
  gemäß Planangaben,
  Kantenrundungen gemäß Planangaben,
  inkl. oberem Abschluss als gepolsterter Deckel
  der Rückenlehnen und seitlichen Abschlüssen
  als Polster der Lehnen-Seitenflächen,
Sitzbank, d= 20 cm,
  Sitzbankpolster, d= 6 cm,
  Breite: ca. 50 cm,
  Kantenrundungen gemäß Planangaben,
  an den Sitzbank-Schmalseiten mit
  jeweils ca. 5 cm Überstand zum Rückenpolster,
  inkl. seitlichen Abschlüssen als Polster der
  Sitzbank-Seitenflächen.

Sitzbankkonstruktion bestehend aus:
- stand- und kippsichere Stahl-Tragkonstruktion mit
Fußplatten
  zur Verankerung auf schwimmendem Zementestrich,
  Ausführung gemäß statischer Berechnung aus separater
Position,
  Bohrtiefe im bauseitigen Zementestrich max. 3 cm,
  einschl. notwendigem Toleranz- und Höhenausgleich,
- Holzwerkstoff-Unterkonstruktion,
  für umlaufenden Sockel, Sitzbank und Lehne,
  Maße und Lehnenneigung gemäß Planangaben,
- alle Plattenbauteile aus HPL-beschichteten
Trägerplatten,
  sichtbare Eckstöße auf Gehrung,
  Materialstärke nach Planangabe,
  Sitzbank ca. 20 cm über Sockel auskragend,
  Stärke mit Polsterung 20 cm,
  Stärke ohne Polsterung ca. 14 cm als HPL-bekleideter
Kasten,
  freie Vorderkante (Stirnseite) ausgerundet für
Polsterbezug,
- Sitzbankpolster, d= 6 cm,
  an vorderer und seitlichen Kanten ca. 20 cm in
  verringerter Stärke (d= ca. 1 cm) verlängert als
Polsterung
  der Sitzbankvorderkante bis auf Unterseite,
  Lehnenpolsterung, d= 5 cm,
- Sitzbank rückseitig an Raumwand
  verdeckt befestigt, gegen Kippen gesichert,
- einschl. Eckelement, B/L ca. 1,10 x 1,10 m,
  mit abgerundeter Sitzfläche und Lehne,
  Innenradius 50 cm, Deckel und Rückseite
  angepasst zum Anschluss an rechtwinklige Raumecke,
  Sitzbank- und Lehnenpolster an Rundung angepasst,
- einschl. Endelement, Länge ca. 1,10 m,
  mit im Grundriss abgeschrägter Sitzfläche und Lehne,
  mit Anschluss an Raumecke, Winkel ca. 135 Grad,
  Sitzbank- und Lehnenpolster an Schräge angepasst,

Einbauort:
EG.C.002.3 Personalspeiseraum
Menge: 1,000 st

**01.01.0004 Sitzbank, Raumteiler, Kaffeestation, L/B/H ca. 4,92/1,70/4,05m**
Herstellen, Liefern und Montieren einer linienförmigen

freistehenden Sitzbank mit
Trag- und Aussteifungskonstruktion aus Stahl,
angesetzter Holz-Unterkonstruktion und Verkleidung
aus Holzwerkstoffplatten,
zum Aufstellen auf bauseitigen Zementestrich,
einschließlich Polsterung,
einschl. Raumteiler aus MDF-Lamellen
und Stahl-Unterkonstruktion oberhalb der Abhangdecke
zur Befestigung an Unterseite Rohdecke,
einschl. zwei rechteckigen Rohrbekleidungen,
Stellplatz für bauseitige Getränkeautomaten
mit oberer Anschlussblende,
einschl. Rückwand mit Regalböden
für bauseitigen Unterschrank mit Arbeitsplatte,
Ausführung gemäß Konstruktionsbeschreibung 1
und Detailplan D1774, D1776 Ansicht C3,
sowie wie nachfolgend beschrieben.

Brandschutzanforderung:
gemäß Konstruktionsbeschreibung 1 /
Brandschutzanforderung 1 - Cafeteria

Einbausituation:
freistehend im Raum gem. Maßangabe in Plan,
Einbau auf OK schwimmenden Zementestrich
mit bauseitiger Bodenbeschichtung = OK FFB,
inkl. Raumteiler und Stahl-Unterkonstruktion oberhalb
der Abhangdecke zur Befestigung an Unterseite Rohdecke,
inkl. Kippsicherung gemäß statischer Berechnung
aus separater Position.

Abmessungen:
Gesamtlänge: ca. 4,91 m,
Gesamttiefe: ca. 1,70 m,
(inkl. Stellplatz Getränkeaut. / Kaffeestation)
Gesamthöhe: ca. 4,05 m
(inkl. Sockel, Sitzbank, Raumteiler und
Unterkonstruktion oberhalb der Abhangdecke),
Sitzhöhe: 0,48 m (bei 20 cm Sitzbankstärke inkl.
Polster),
Lehnenhöhe: ca. 0,92 m
Höhe Sitzbank: ca. 1,40 m
(von OK FFB bis OK Lehne)
Höhe Raumteiler: ca. 1,60 m
(von OK Lehne bis UK Abhangdecke)
Länge Raumteiler: ca. 4,38 m
Höhe Unterkonstruktion: ca. 1,05 m
(von UK Abhangdecke bis UK Rohdecke)

Oberflächen/Farbtöne:
HPL-Beschichtung gemäß Beschreibung HPL-Typen,
HPL-Typ B, HPL-Typ W,
Echtholzfurnier gemäß Beschreibung Furnier,
Eiche lackiert, Farbton nach Bemusterung und Wahl des
AG,
Polsterbezug gemäß Beschreibung Polster,
Farbton aus drei verschiedenen Farbtönen
nach Wahl des AG, jeweils nach Wahl
des AG aus Gesamtkollektion des Herstellers.

Polsteranordnung:
Bank- und Polsterteilung gemäß Planung
in senkrecht 4 Teile (2 Außenteile und 2 mittlere
Teile),
Breite ca. 114/110/110/114 cm,
und waagrecht in jeweils 3 Teile (Sitzbank und 2
Lehnenteile),
Rückenpolster mit Knopfsteppung / Kapitonierung, je
Teil
mit 2 Stück regelmäßig angeordneten Knöpfen,
Knopf-Farbton nach Wahl des AG, passend zum
Polsterbezug.

Aufteilung:
Rückenpolster, d= 5 cm,
  waagerecht zweigeteilt, h= je Teilung ca. 46 cm,
  Schräge je Seite jeweils ca. 5 cm,
  Ausführung mit 3-seitig umlaufender Polsterung
  gemäß Planangaben,
  Kantenrundungen gemäß Planangaben,
  inkl. oberem Abschluss als gepolsterter Deckel
  der Rückenlehnen und seitlichen Abschlüssen
  als Polster der Lehnen-Seitenflächen,
Sitzbank, d= 20 cm,
  Sitzbankpolster, d= 6 cm,
  Länge/Breite: ca. 522/50 cm,
  Kantenrundungen gemäß Planangaben,
  an den Sitzbank-Schmalseiten mit
  jeweils ca. 5 cm Überstand zum Rückenpolster,
  inkl. seitlichen Abschlüssen als Polster der
  Sitzbank-Seitenflächen.

Sitzbankkonstruktion bestehend aus:
- stand- und kippsichere Stahl-Tragkonstruktion mit
Fußplatten
  zur Verankerung auf schwimmendem Zementestrich,
  Ausführung gemäß statischer Berechnung aus separater
Position,
  Bohrtiefe im bauseitigen Zementestrich max. 3 cm,
  einschl. notwendigem Toleranz- und Höhenausgleich,
- Holzwerkstoff-Unterkonstruktion,
  für umlaufenden Sockel, Sitzbank und Lehne,
  Maße und Lehnenneigung gemäß Planangaben,
- verstärkte Unterkonstruktion und Lehne mit Deckel
  für aufstehenden Raumteiler aus MDF-Lamellen,
- alle Plattenbauteile aus HPL-beschichteten
Trägerplatten,
  Sockelblende mit HPL-Typ B,
  sichtbare Eckstöße auf Gehrung,
  Materialstärke nach Planangabe,
  Sitzbank ca. 20 cm über Sockel auskragend,
  Stärke mit Polsterung 20 cm,
  Stärke ohne Polsterung ca. 14 cm als HPL-bekleideter
Kasten,
  freie Vorderkante (Stirnseite) ausgerundet für
Polsterbezug,
- Sitzbankpolster, d= 6 cm,
  an vorderer und seitlichen Kanten ca. 20 cm in
  verringerter Stärke (d= ca. 1 cm) verlängert als
Polsterung
  der Sitzbankvorderkante bis auf Unterseite,
  Lehnenpolsterung, d= 5 cm.

Raumteiler bestehend aus:
- streifenförmige Lamellen aus Holzwerkstoff MDF,
  allseitig beschichtet mit Echtholzfurnier
  gemäß Beschreibung Furnier,
  Abmessungen Einzellamelle:
  Dicke 38 mm, Streifenbreite 15 cm, Länge ca. 160 cm,
- auf Lehne aufstehend, aus zwei Abschnitten mit
jeweils
  32 Stück senkrechten Einzellamellen mit gleichmäßigem
Abstand
  (lichte Weite zwischen den Lamellen 10 cm),
  oberer und unterer Abschluss aus waagerechten
MDF-Streifen
  mit Querschnitt und Furnier wie senkrechte Lamellen,
- Raumteiler mit Unterkante auf der Sitzbanklehne
aufstehend
  und verdeckt befestigt, Oberkante bündig mit
Unterkante
  der bauseitigen Abhangdecke, an Unterkonstruktion
  im Deckenhohlraum verdeckt befestigt,
- einschließlich Stahl-Unterkonstruktion im
Deckenhohlraum,
  nach statischer Erfordernis und Wahl des AN,
  Höhe ca. 105 cm, an Stahlbetondecke befestigt,

Stellplatz für bauseitige Getränkeautomaten,
Abmessungen: B/T/H ca. 2,58/0,95/3,00 m,
bestehend aus:
- 2 seitliche Wangen, Höhe ca. 3,00 m, jeweils
  aus Trägerplatten,
  Dicke ca. 40 mm, alle sichtbaren Oberflächen
  mit HPL-Beschichtung im HPL-Typ B,
  Vorderkanten mit 2 mm dickem Kunststoff-Anleimer
  im Farbton der Wangen beschichtet,
  einschl. verdeckter Befestigung im Bodenaufbau,
  Bohrtiefe im bauseitigen Zementestrich max. 3 cm,
- 1 Rückwand und 1 Deckel,
  als hinterer und oberer Abschluss des Stellplatzes,
  jeweils aus Trägerplatten,
  Dicke ca. 20 mm, alle sichtbaren Oberflächen
  einschl. Rückseite der Rückwand, beidseitig
  mit HPL-Beschichtung im HPL-Typ B,
- 1 obere Schrankblende, Höhe ca. 1,15 m,
  mit beidseitigem Anschluss an seitliche Wangen
  und oberem Anschluss an abgehängte Gipskarton-Decke,
  einschl. schwer entflammbarer Unterkonstruktion
  nach Wahl des Bieters zur verdeckten Befestigung
  an Stahl-Unterkonstruktion im Deckenhohlraum,
  Blende bündig mit Vorderkante Wangen,
  aus Trägerplatte, schwer entflammbar,
  Dicke ca. 20 mm, alle sichtbaren Oberflächen
  mit HPL-Beschichtung im HPL-Typ B,
- einschließlich Stahl-Unterkonstruktion im
Deckenhohlraum,
  einschl. Korrosionsschutz-Grundierung,
  nach statischer Erfordernis und Wahl des AN,
  Höhe ca. 105 cm, an Stahlbetondecke befestigt,

Rückwand für bauseitigen Unterschrank
Abmessungen: L/T/H ca. 2,33/0,09/1,85 m,
bestehend aus:
  Unterkonstruktion, schwer entflammbar,
  beidseitig beplankt mit Bekleidung aus
  Trägerplatten, schwer entflammbar, Dicke ca. 20 mm,
  mit lichtem Abstand von 5 cm als Installationsraum
  für bauseitige Leitungen,
  oberseitig und seitlich mit Blende verschlossen,
  Breite der Blenden jeweils ca. 9 cm,
  einschl. zwei Regalböden, jeweils
  Breite ca. 66 cm, Tiefe ca, 30 cm,
  alle sichtbaren Oberflächen mit HPL-Beschichtung,
  Vorderseite der Rückwand zur Arbeitsplatte
  HPL-Typ W,
  Rückseite der Rückwand zur Sitzbank
  HPL-Typ B,
  ein Unterschrank mit Arbeitsplatte sowie ein
Kaffeeautomat
  werden bauseits geliefert, montiert und angeschlossen
  die Abstimmung mit dem anderen AN
  ist in den Einheitspreis einzukalkulieren.

1 Stück 4-seitige Bekleidung, einschl.
Unterkonstrukttion,
  mit Installationsraum für bauseitige Leitungen
- im Grundriss rechteckig,
  Höhe 3,00 m, Breite ca. 27 cm, Tiefe ca. 20 cm,
  aus Trägerplatten, Dicke 19 mm,
  alle sichtbaren Oberflächen
  mit HPL-Beschichtung im HPL-Typ B,
  sichtbare Eckstöße auf Gehrung,
  Bekleidung verdeckt befestigt an Unterkonstruktion,
  für bauseitige Trinkwasser- und Stromleitungen,

1 Stück 4-seitige Bekleidung, einschl.
Unterkonstrukttion,
- im Grundriss rechteckig,
  Höhe 3,00 m, Breite ca. 27 cm, Tiefe ca. 20 cm,
  aus Trägerplatten, Dicke 19 mm,
  alle sichtbaren Oberflächen
  mit HPL-Beschichtung im HPL-Typ B,
  sichtbare Eckstöße auf Gehrung,
  Bekleidung verdeckt befestigt an Unterkonstruktion,

Einbauort:
EG.C.002.3 Personalspeiseraum
Menge: 1,000 st

**01.01.0005 Raumteiler, D 15cm, L/H ca. 2,00/4,05m**
Herstellen, Liefern und Montieren eines
Raumteilers aus MDF-Lamellen,
zum Aufstellen auf bauseitigen Zementestrich,
einschl. Sockel aus Stahlprofil
und Stahl-Unterkonstruktion oberhalb der Abhangdecke
zur Befestigung an Unterseite Rohdecke,
Ausführung gemäß Konstruktionsbeschreibung 1
und Detailplan D1773 sowie wie nachfolgend beschrieben.

Brandschutzanforderung:
gemäß Konstruktionsbeschreibung 1 /
Brandschutzanforderung 1 - Cafeteria

Einbausituation:
freistehend im Raum gem. Maßangabe in Plan,
Einbau auf OK schwimmenden Zementestrich
mit bauseitiger Bodenbeschichtung = OK FFB,
inkl. Stahl-Unterkonstruktion zur Befestigung an
Unterseite Rohdecke,
stand- und kippsichere Ausführung gemäß
statischer Berechnung aus separater Position,

Abmessungen:
Gesamthöhe: ca. 4,05 m
(inkl. Sockel und Unterkonstruktion),
Höhe Raumteiler: ca. 2,90 m
(von OK Sockel bis UK Abhangdecke)
Länge Raumteiler: ca. 2,00 m
Höhe Unterkonstruktion: ca. 1,05 m
(von UK Abhangdecke bis UK Rohdecke),
Dicke Raumteiler: 15 cm

Oberflächen/Farbtöne:
Echtholzfurnier gemäß Beschreibung Furnier,
Eiche lackiert, Farbton nach Bemusterung und Wahl des
AG,

Raumteiler bestehend aus:
- streifenförmige Lamellen aus Holzwerkstoff MDF,
  allseitig beschichtet mit Echtholzfurnier
  gemäß Beschreibung Furnier,
  Abmessungen Einzellamelle:
  Dicke 38 mm, Streifenbreite 15 cm, Länge ca. 290 cm,
- 15 Stück senkrechte Lamellen mit gleichmäßigem
Abstand
  (lichte Weite zwischen den Lamellen 10 cm).
  oberer und unterer Abschluss aus waagerechten
MDF-Streifen
  mit Querschnitt und Furnier wie senkrechte Lamellen:
- Sockel aus Rechteckhohlprofil aus Stahl,
  Querschnitt 150 x 100 mm, D 2 mm, Länge durchlaufend,
  Enden geschlossen verschweißt,
  pulverbeschichtet im NCS-Farbton nach Wahl des AG,
  einschl. verdeckter Befestigung auf schwimmendem
Zementestrich,
  Bohrtiefe im bauseitigen Zementestrich max. 3 cm,
  einschl. notwendigem Toleranz- und Höhenausgleich,
- Raumteiler mit Unterkante auf dem Sockelprofil
aufstehend
  und verdeckt befestigt, Oberkante bündig mit
Unterkante
  der bauseitigen Abhangdecke, an
Stahl-Unterkonstruktion
  im Deckenhohlraum verdeckt befestigt,
- einschließlich Stahl-Unterkonstruktion im
Deckenhohlraum,
  nach statischer Erfordernis und Wahl des AN,
  Höhe ca. 105 cm, an Stahlbetondecke befestigt,

Einbauort:
EG.C.002.3 Personalspeiseraum
Menge: 1,000 st

**01.01.0006 Raumteiler, D 15cm, L/H ca. 2,56/4,05m**
Herstellen, Liefern und Montieren eines Raumteilers,
einschl. Sockel aus Stahlprofil
und Stahl-Unterkonstruktion oberhalb der Abhangdecke,
wie in Position 01.01.0005 beschrieben, jedoch:

Abmessungen:
Länge Raumteiler, einschl. Sockelprofil: ca. 2,56 m,

Raumteiler bestehend aus:
19 Stück senkrechte Lamellen

Einbauort:
EG.C.002.3 Personalspeiseraum
Menge: 1,000 st

**01.01.0007 Raumteiler, D 15cm, L/H ca. 6,48/4,05m**
Herstellen, Liefern und Montieren eines Raumteilers,
einschl. Sockel aus Stahlprofil
und Stahl-Unterkonstruktion oberhalb der Abhangdecke,
wie in Position 01.01.0005 beschrieben, jedoch:

Ausführung gem. Detailplan D1772

Einbausituation:
wie beschrieben, jedoch zusätzlich
in Verbindung mit 1-seitiger Sitzbank
aus separater Position.

Raumteiler bestehend aus:
- 1 Teilstück, im Grundriss linienförmig,
Länge ca. 5,50 m, mit ca. 40 Stück Lamellen,
in Verbindung mit 1-seitiger Sitzbank,
- 1 Teilstück, im Grundriss gebogen
als Viertelkreis 90°, Innenradius 83 cm,
Stahlprofil, oberer und unterer Abschluss
aus waagerechten MDF-Streifen in
entsprechend gebogener Ausführung,
mit ca. 9 Stück Lamellen,
- 1 Teilstück, im Grundriss linienförmig,
Länge ca. 0,38 m, mit ca. 3 Stück Lamellen,
- Teilstücke durchlaufend verbunden
mit Lamellen in regelmäßigen Abständen.

Einbauort:
EG.C.002.3 Personalspeiseraum
Menge: 1,000 st

**01.01.0008 Stützenbekleidung L/B/H ca. 0,60/0,60/3,00m**
Herstellen, Liefern und Montieren
einer raumhohen Stützenbekleidung einschl.
Stahl-Unterkonstruktion,
Ausführung gemäß Konstruktionsbeschreibung 1
und Detailplan D1773 sowie wie nachfolgend beschrieben.

Brandschutzanforderung:
gemäß Konstruktionsbeschreibung 1 /
Brandschutzanforderung 1 - Cafeteria

Abmessungen:
Breite 0,60 m,
Länge 0,60 m,
Höhe ca. 3,00 m (von OKFFB bis UK Abhangdecke)

Oberflächen/Farbtöne:
HPL-Beschichtung gemäß Beschreibung HPL-Typen,
HPL-Typ B.

4-seitige Bekleidung einer
Stahlbeton-Rundstütze mit Durchmesser 50 cm,
Grundriss der Bekleidung quadratisch,
aus Trägerplatten,
Dicke mind. 19 mm, alle sichtbaren Oberflächen
mit HPL-Beschichtung, sichtbare Eckstöße auf Gehrung,
Bekleidung verdeckt befestigt an Unterkonstruktion
aus Stahlprofilen nach statischer Erfordernis und Wahl
des AN,
einschl. Korrosionsschutz-Grundierung,
mit Fußplatten zur Verankerung auf schwimmendem
Zementestrich,
Bohrtiefe im bauseitigen Zementestrich max. 3 cm,
und mit Befestigung an Stahlbetonstütze,
einschl. Aussteifungen und aller Befestigungsmittel,

Stützenbekleidung einschl. oberem Anschluss
an abgehängte Decke und seitlich mit Anschluss
an Raumteiler aus separater Position.

Einbauort:
EG.C.002.3 Personalspeiseraum
Menge: 1,000 st

**01.01.0009 Stützenbekleidung L/B/H ca. 1,20/0,60/3,00m**
Herstellen, Liefern und Montieren
einer raumhohen Stützenbekleidung einschl.
Stahl-Unterkonstruktion,
Ausführung gemäß Konstruktionsbeschreibung 1
und Detailplan D1773 sowie wie nachfolgend beschrieben.

Brandschutzanforderung:
gemäß Konstruktionsbeschreibung 1 /
Brandschutzanforderung 1 - Cafeteria

Abmessungen:
Breite 0,60 m,
Länge 1,20 m,
Höhe ca. 3,00 m (von OKFFB bis UK Abhangdecke)

Oberflächen/Farbtöne:
HPL-Beschichtung gemäß Beschreibung HPL-Typen,
HPL-Typ B.

4-seitige Bekleidung einer
Stahlbeton-Rundstütze mit Durchmesser 50 cm
und eines bauseitigen Fallrohres, an Stütze befestigt,
Grundriss der Bekleidung rechteckig,
aus Trägerplatten,
Dicke mind. 19 mm, alle sichtbaren Oberflächen
mit HPL-Beschichtung, sichtbare Eckstöße auf Gehrung,
Bekleidung verdeckt befestigt an Unterkonstruktion
aus Stahlprofilen nach statischer Erfordernis und Wahl
des AN,
einschl. Korrosionsschutz-Grundierung,
mit Fußplatten zur Verankerung auf schwimmendem
Zementestrich,
Bohrtiefe im bauseitigen Zementestrich max. 3 cm,
und mit Befestigung an Stahlbetonstütze,
einschl. Aussteifungen und aller Befestigungsmittel,
Einschl. verstärkte Unterkonstruktion zur Befestigung
eines bauseitigen Monitors.

Stützenbekleidung einschl. oberem Anschluss
an abgehängte Decke und seitlich mit Anschluss
an Raumteiler aus separater Position.

Einbauort:
EG.C.002.3 Personalspeiseraum
Menge: 1,000 st

**01.01.0010 Stehtisch L/B/H ca. 1,25/0,50/1,05m**
Herstellen, Liefern und Montieren
eines Stehtisches mit Stahl-Fußstütze,
Ausführung gemäß Konstruktionsbeschreibung 1
und Detailplan D1772 sowie wie nachfolgend beschrieben.

Brandschutzanforderung:
gemäß Konstruktionsbeschreibung 1 /
Brandschutzanforderung 1 - Cafeteria

Abmessungen:
Breite 0,50 m
Länge 1,25 m
Höhe 1,05 m

Oberflächen/Farbtöne:
HPL-Beschichtung gemäß Beschreibung HPL-Typen,
Farbe/Dekor nach Bemusterung und Wahl AG
aus Gesamtkollektion des Herstellers.

bestehend aus:

2 Stück seitliche Wangen, jeweils
Breite 38 cm, Höhe 99 cm,
aus MDF-Trägerplatte,
Dicke ca. 60 mm, (z.B. mehrlagig 19mm + 38mm),
Oberflächen mit HPL-Beschichtung,
sichtbare Kanten mit 2 mm dickem Kunststoff-Anleimer
im Farbton und Dekor der Wangen beschichtet,
einschl. verdeckter Befestigung im Bodenaufbau,
Bohrtiefe im bauseitigen Zementestrich max. 3 cm,
alle Schnittkanten zum Boden sind gegen
Eindringen von Feuchtigkeit abzudichten.

Tischplatte, Breite 0,50 m, Länge 1,25 m,
aus MDF-Trägerplatte,
Dicke ca. 60 mm, (z.B. mehrlagig 19mm + 38mm),
Oberflächen mit HPL-Beschichtung,
Tischplatte und Wangen verdeckt verbunden,

einschl. Fußstütze aus Stahl-Quadratrohr 25/25 mm
mit mind. 2 mm Wandungsstärke, Länge ca. 1,13 m,
pulverbeschichtet im NCS-Farbton nach Wahl des AG,
zwischen den Wangen verdeckt befestigt,
Oberkante 32 cm über OKFFB.

Einbauort:
EG.C.002.3 Personalspeiseraum
Menge: 3,000 st

**01.01.0011 Station Servierwagen L/B/H ca. 4,70/0,80/3,00m**
Herstellen, Liefern und Montieren
einer Station für Servierwagen einschl. einer
seitlichen
und einer oberen Anschlussblende
und Stahl-Unterkonstruktion oberhalb der Abhangdecke,
Ausführung gemäß Konstruktionsbeschreibung 1
und Detailplan D1773 sowie wie nachfolgend beschrieben.

Brandschutzanforderung:
gemäß Konstruktionsbeschreibung 1 /
Brandschutzanforderung 1 - Cafeteria

Einbausituation:
Einbau in einer Raumecke,
zweiseitig an Wände  anschließend.

Abmessungen:
Breite 0,80 m,
Länge 4,70 m,
Höhe ca. 3,00 m (von OKFFB bis UK Abhangdecke)

Abmessungen je Stellplatz:
lichte Breite 1,10 m
lichte Höhe 1,80 m

Oberflächen/Farbtöne:
HPL-Beschichtung gemäß Beschreibung HPL-Typen,
HPL-Typ B.

bestehend aus:

- 4 Stück offene Stellplätze, jeweils für
  zwei Servierwagen, aus 5 Stollen,
  aus Trägerplatten, schwer entflammbar,
  Dicke ca. 40 mm,
 Vorderkanten mit 2 mm dickem Kunststoff-Anleimer
  im Farbton und Dekor der Stollen beschichtet,
  davon 1 Stollen mit Anschluss an Raumwand,
  einschl. verdeckter Befestigung im Bodenaufbau,
  Bohrtiefe im bauseitigen Zementestrich max. 3 cm,
  sowie 4 Rückwände und 4 Deckel jeweils als
  hinterer und oberer Abschluss der Stellplätze,
  jeweils aus Trägerplatten, schwer entflammbar,
  Dicke ca. 20 mm,
- 1 Stück seitliche Wandanschluss-Blende,
  Breite ca. 10 cm, Höhe gemäß Raumhöhe,
  bündig mit Vorderkante Stollen,
  aus Trägerplatte, schwer entflammbar,
  icke ca. 20 mm,
- 1 obere Schrankblende, Höhe ca. 1,20 m, durchgehend
  mit 1 Eckausbildung auf Gehrung und 2 Sichtseiten,
  mit beidseitigem Anschluss an Raumwände
  und oberem Anschluss an abgehängte Gipskarton-Decke,
  einschl. schwer entflammbarer Unterkonstruktion
  nach Wahl des Bieters zur verdeckten Befestigung
  an Stahl-Unterkonstruktion im Deckenhohlraum,
  Blende bündig mit Vorderkante Stollen,
  aus Trägerplatte, schwer entflammbar,
  Dicke ca. 20 mm,
- einschließlich Stahl-Unterkonstruktion im
Deckenhohlraum,
  einschl. Korrosionsschutz-Grundierung,
  nach statischer Erfordernis und Wahl des AN,
  Höhe ca. 105 cm, an Stahlbetondecke befestigt,

Einbauort:
EG.C.002.3 Personalspeiseraum
Menge: 1,000 st

**01.01.0012 Stehtisch L/B ca. 4,55/0,60m**
Herstellen, Liefern und Montieren
eines Stehtisches mit Wandbefestigung,
Ausführung gemäß Konstruktionsbeschreibung 1
und Detailplan D1776 sowie wie nachfolgend beschrieben.

Brandschutzanforderung:
gemäß Konstruktionsbeschreibung 1 /
Brandschutzanforderung 1 - Cafeteria

Abmessungen:
Breite 0,60 m
Länge 4,55 m
Höhe 1,05 m über OKFFB

Oberflächen/Farbtöne:
HPL-Beschichtung gemäß Beschreibung HPL-Typen,
Farbe/Dekor nach Bemusterung und Wahl AG
aus Gesamtkollektion des Herstellers.

bestehend aus:

Tischplatte, Breite ca. 0,60 m, Länge ca. 4,55 m,
aus MDF-Trägerplatte, schwer entflammbar,
Dicke ca. 60 mm, (z.B. mehrlagig 19mm + 38mm),
sichtbare Kanten mit 2 mm dickem Kunststoff-Anleimer,
einschl. Ausklinkung,
einschl. abgerundeter Ecke nach Planangabe,
Anpassung an Raumecke mit Schrägschnitt,
einschl. verdeckter Wandbefestigung,
in verputzter Stahlbetonwand,

Einbauort:
EG.C.002.3 Personalspeiseraum
Menge: 1,000 st

**01.01.0013 Regal/Monitorrahmen/Blende L/B/H ca. 9,54+5,56/0,26/1,85m**
Herstellen, Liefern und Montieren
von einem abgehängten Regal, einem Monitorrahmen
und einer Blende, jeweils einschl. Unterkonstruktion,
Ausführung gemäß Konstruktionsbeschreibung 1
und Detailplan D1777 sowie wie nachfolgend beschrieben.

Brandschutzanforderung:
gemäß Konstruktionsbeschreibung 1 /
Brandschutzanforderung 1 - Cafeteria

Einbausituation:
oberhalb bauseitiger Thekenanlage,
Unterkonstruktion an Unterseite Rohdecke
aus Stahlbeton befestigt,
einschl. 2 Anschlüssen an Metallständerwände.

Aufteilung:
Im Grundriss L-förmig, einschl. Eckausbildung,
ein Schenkel als abgehängtes Regal,
ein Schenkel als Rahmen bauseitige Monitore
sowie seitlich anschließender Blende

Abmessungen Gesamt:
Länge ca. 9,54 m + 5,56 m,
Höhe einschl. Unterkonstruktion ca. 1,85 m
Tiefe ca. 0,29 cm

Oberflächen/Farbtöne:
HPL-Beschichtung gemäß Beschreibung HPL-Typen,
HPL-Typ W.

Regal über bauseitiger Theke:
- Länge ca. 9,55 m, Tiefe ca. 0,29 m, Höhe ca. 0,45 m,
  aus 10 Stück rechteckigen Rahmen aus
Metallhohlprofilen,
  Querschnitt 30x10 mm, Wandungsstärke 1 mm, Ecken
verschweißt,
  pulverbeschichtet im NCS-Farbton nach Wahl des AG,
  im regelmäßigen Achsabstand von ca. 1,02 m
  an Unterseite der Unterkonstruktion verdeckt
befestigt,
- einschl. durchlaufendem Regalboden aus
  HPL-beschichteten Holzwerkstoff-Trägerplatten,
  Materialstärke nach Planangabe,
  alle Kanten umlaufend mit Kunststoff-Anleimern
  eingefasst, Dicke 2 mm, Farbton jeweils zum
  HPL-Farbton/Dekor passend,
  in Metallprofil-Rahmen eingelegt und verdeckt
befestigt,
  gegen abheben gesichert,
- einschl. Unterkonstruktion,
  Länge ca. 9,55 m, Tiefe ca. 0,29 m, Höhe ca. 1,40 m,
  außenseitig sichtbare Höhe ca. 0,35 m,
  nach statischer Erfordernis und Wahl des AN,
  befestigt an Unterkante Rohdecke,
  seitlich und unterseitig geschlossen,
  mit HPL-beschichteter Holzwerkstoff-Trägerplatte,
  Materialstärke nach Planangabe,
  Eckverbindungen auf Gehrung.

Rahmen für bauseitige Monitore, kastenförmig,
  Länge ca. 4,28 m, Tiefe ca. 0,29 m, Höhe ca. 1,85 m,
  außenseitig sichtbare Höhe ca. 0,80 m,
  innenseitig sichtbare Höhe ca. 0,45 m,
  Unterkonstruktion nach statischer Erfordernis
  und Wahl des AN, befestigt an Unterkante Rohdecke,
  Schmalseite, Innenseite und Unterseite geschlossen
  mit HPL-beschichteter Holzwerkstoff-Trägerplatte,
  Materialstärke nach Planangabe,
  Aussenseite mit drei rechteckigen Aussparungen,
  Höhe/Breite jeweils ca. 0,78 x 1,32 m, getrennt
  durch 4 streifenförmige Blenden, Breite jeweils 8 cm,
  zum Einbau und zur Befestigung von bauseitigen
Monitoren,
  Innenflächen in den Aussparungen beschichtet mit HPL,
  einschl. Ausschnitten für verdeckte Kabelführung

Blende, mit Wand- und Deckenanschluss,
  Breite ca. 1,28 m, Höhe ca. 1,90 m,
  mit HPL-beschichtete Holzwerkstoff-Trägerplatte,
  Materialstärke nach Planangabe,
  einschl. Unterkonstruktion schwer entflammbar,
  nach statischer Erfordernis und Wahl des AN,
  befestigt an Unterkante Rohdecke,

Einbauort:
EG.C.002.3 Personalspeiseraum
Menge: 1,000 st

*Hinweis*
FESTEINBAUTEN WARTEBEREICHE

**01.01.0014 Ecksitzbank, L/B/H ca. 3,30+4,31/0,57/1,40m**
Herstellen, Liefern und Montieren einer
wandangebauten Sitzbank,
mit Holz-Unterkonstruktion und Verkleidung
aus Holzwerkstoffplatten,
zum Aufstellen auf bauseitigen Bodenaufbau,
einschließlich Polsterung und Aufstehhilfen aus
Flachstahl,
Ausführung gemäß Konstruktionsbeschreibung 1
und Detailplan D1779 sowie wie nachfolgend beschrieben.

Brandschutzanforderung:
gemäß Konstruktionsbeschreibung 1 /
Brandschutzanforderung 2 - Hallen und Wartebereiche

Einbausituation:
Einbau in Raumecke gem. Maßangabe in Plan,

Aufteilung Sitzbank:
- 1 Seitenelement, ohne Rückenlehne, ohne Polsterung,
  mit Aufstehhilfe aus Flachstahl,
  im Grundriss dreieckig mit Rundung, Front und Sockel
  abgerundet nach Planangabe, Breite ca. 79 cm,
- 1 Sitzelement mit Rückenlehne, Breite ca. 169 cm,
  Polsterung aus Lehnenpolster und Sitzpolster,
  jeweils geteilt in 2 Teile,
- 1 Eckelement, ohne Rückenlehne, ohne Polsterung,
  im Grundriss mit gerundeter Innenecke,
  Front und Sockel abgerundet nach Planangabe,
  Breite ca. 82 cm, Länge ca. 86 cm,
- 1 Sitzelement mit Rückenlehne, Breite ca. 253 cm,
  Polsterung aus Lehnenpolster und Sitzpolster,
  jeweils geteilt in 3 Teile,
- 1 Seitenelement, ohne Rückenlehne, ohne Polsterung,
  mit Aufstehhilfe aus Flachstahl,
  im Grundriss dreieckig mit Rundung, Front und Sockel
  abgerundet nach Planangabe, Breite ca. 92 cm

Abmessungen Sitzbank:
Schenkellängen gesamt:
ca. 3,30 und 4,31 m
Tiefe: ca. 0,57 m,
Sitzhöhe: 0,48 m
Höhe Seiten- und Eckelemente: 0,50 m
Lehnenhöhe: ca. 0,92 m
Höhe Sitzbank: ca. 1,40 m
(von OK FFB bis OK Lehne)

Oberflächen/Farbtöne:
HPL-Beschichtung gemäß Beschreibung HPL-Typen,
mit HPL-Typ H und HPL-Typ W
gemäß Planangabe und folgender Beschreibung,
Polsterbezug gemäß Beschreibung Polster,
Farbton aus drei verschiedenen Farbtönen
nach Wahl des AG, jeweils nach Wahl
des AG aus Gesamtkollektion des Herstellers.

Sitzbankkonstruktion bestehend aus:
- Holzwerkstoff-Unterkonstruktion,
  für Sockel, Sitzbank und Lehne,
  Maße und Lehnenneigung gemäß Planangaben,
- alle Plattenbauteile aus HPL-beschichteten
Trägerplatten,
  Materialstärke nach Planangaben bzw. statischer
Erfordernis,
- kastenfömige Sitzbank mit geschlossener Front und
Deckel,
  Front durchlaufend mit HPL-Typ H,
  Deckel der Seitenelemente mit HPL-Typ W,
  Kante mit Kunststoff-Anleimer im Farbton der
Oberseite,
- Eckelement mit Oberseite mit HPL-Typ W,
  Kante mit Kunststoff-Anleimer im Farbton der
Oberseite,
  Front mit HPL-Typ H,
- Sockel ca. 5 cm zurückspringend, Höhe c,a 10 cm,
  mit durchlaufender Blende mit HPL-Typ W,
- Lehne seitlich und oberseitig mit Blenden
geschlossen,
- Polsterung mit Teilung und Rundungen nach Planangabe,
- Sitzbankpolster, d= 6 cm, ca. 4 cm über Kasten
vorstehend,
  Lehnenpolster, d= 5 cm, ausgerundet bis auf Oberseite
Lehne,
  waagerecht ungeteilt, ohne Knopfsteppung /
Kapitonierung,
- 2  Stück Aufstehhilfen aus geschweißtem Flachstahl
  50 x 10 mm, pulverbeschichtet im NCS-Farbton nach Wah
des AG,
  Länge ca. 38 cm, Höhe ca. 20 cm, Ausführung nach
Planangabe,
  auf Deckel der Seitenelemente befestigt.

Einbauort:
EG.X.F04 Wartebereich
Menge: 1,000 st

**01.01.0015 Ecksitzbank, L/B/H ca. 2,39+4,91/0,57/1,40m**
Herstellen, Liefern und Montieren einer
im Grundriss L-förmigen wandangebauten Sitzbank,
wie in Position 01.01.0014 beschrieben, jedoch:

Ausführung gemäß Detailplan D1784

Einbausituation:
Einbau in Raumecke gem. Maßangabe in Plan,

Aufteilung Sitzbank:
- 1 Seitenelement, ohne Rückenlehne, ohne Polsterung,
  mit Aufstehhilfe aus Flachstahl,
  seitlich mit Wandanschluss, Breite ca. 35 cm,
- 1 Sitzelement mit Rückenlehne, Breite ca. 338 cm,
  Polsterung aus Lehnenpolster und Sitzpolster,
  jeweils geteilt in 4 Teile,
- 1 Eckelement, ohne Rückenlehne, ohne Polsterung,
  mit Aufstehhilfe aus Flachstahl,
  im Grundriss mit gerundeter Innenecke,
  Front und Sockel abgerundet nach Planangabe,
  Breite ca. 95 cm, Länge ca. 118 cm,
- 1 Sitzelement ohne Rückenlehne, Breite ca. 102 cm,
  Polsterung aus Sitzpolster, Polstertiefe 45 cm,
- 1 Seitenelement, ohne Rückenlehne, ohne Polsterung,
  im Grundriss mit Rundung, Front und Sockel
  abgerundet nach Planangabe, Breite ca. 42 cm

- Deckel inkl. Vergrößerung in Fensterleibung,
  angepasst an bauseitiges Außenfenster,
  Breite ca. 187 cm, Tiefe ca. 30 cm,
  Oberfläche mit HPL-Typ W.

Abmessungen Sitzbank:
Schenkellängen gesamt:
ca. 2,39 und 4,91 m
Tiefe: ca. 0,57 m,
Sitzhöhe mit Lehne: 0,48 m
Sitzhöhe ohne Lehne: 0,50 m
Höhe Seiten- und Eckelemente: 0,50 m
Lehnenhöhe: ca. 0,92 m
Höhe Sitzbank: ca. 1,40 m
(von OK FFB bis OK Lehne)

Oberflächen/Farbtöne:
- Eckelement mit Oberseite mit HPL-Typ W,
  Kante mit Kunststoff-Anleimer im Farbton der
Oberseite,
  Front mit HPL-Typ H.

Einbauort:
2.OG.X.F03.1 Patientenaufenthalt
3.OG.C.001.1 Patientenaufenthalt
Menge: 2,000 st

**01.01.0016 Ecksitzbank, L/B/H ca. 2,65+6,42/0,57/1,40m**
Herstellen, Liefern und Montieren einer
im Grundriss L-förmigen wandangebauten Sitzbank,
wie in Position 01.01.0014 beschrieben, jedoch:

Ausführung gemäß Detailplan D1781

Einbausituation:
Einbau in Raumecke gem. Maßangabe in Plan,

Aufteilung Sitzbank:
- 1 Seitenelement, ohne Rückenlehne, ohne Polsterung,
  mit Aufstehhilfe aus Flachstahl,
  im Grundriss mit Rundung, Front und Sockel
  abgerundet nach Planangabe, Breite ca. 30 cm
- 1 Sitzelement mit Rückenlehne, Breite ca. 509 cm,
  Polsterung aus Lehnenpolster und Sitzpolster,
  jeweils geteilt in 6 Teile,
- 1 Eckelement, ohne Rückenlehne, ohne Polsterung,
  mit Aufstehhilfe aus Flachstahl,
  im Grundriss mit gerundeter Innenecke,
  Front und Sockel abgerundet nach Planangabe,
  Breite ca. 103 cm, Länge ca. 110 cm,
- 1 Sitzelement ohne Rückenlehne, Breite ca. 130 cm,
  Polsterung aus Sitzpolster, Polstertiefe 45 cm,
- 1 Seitenelement, ohne Rückenlehne, ohne Polsterung,
  im Grundriss mit Rundung, Front und Sockel
  abgerundet nach Planangabe, Breite ca. 25 cm

- Deckel inkl. Vergrößerung in Fensterleibung,
  angepasst an bauseitiges Außenfenster,
  Breite ca. 187 cm, Tiefe ca. 30 cm,
  Oberfläche mit HPL-Typ W.

Abmessungen Sitzbank:
Schenkellängen gesamt:
ca. 2,65 und 6,42 m
Tiefe: ca. 0,57 m,
Sitzhöhe mit Lehne: 0,48 m
Sitzhöhe ohne Lehne: 0,50 m
Höhe Seiten- und Eckelemente: 0,50 m
Lehnenhöhe: ca. 0,92 m
Höhe Sitzbank: ca. 1,40 m
(von OK FFB bis OK Lehne)

Oberflächen/Farbtöne:
- Deckel des Eckelementes mit HPL-Typ W,
  Kante mit Kunststoff-Anleimer im Farbton der
Oberseite,
  Front des Eckelementes mit HPL-Typ H.

Einbauort:
EG.X.F04.1 Wartebereich
Menge: 1,000 st

**01.01.0017 Ecksitzbank, L/B/H ca. 1,76+3,94/0,57/1,40m**
Herstellen, Liefern und Montieren einer
im Grundriss L-förmigen wandangebauten Sitzbank,
wie in Position 01.01.0014 beschrieben, jedoch:

Ausführung gemäß Detailplan D1781

Einbausituation:
Einbau in Raumecke gem. Maßangabe in Plan,

Aufteilung Sitzbank:
- 1 Seitenelement, ohne Rückenlehne, ohne Polsterung,
  mit Aufstehhilfe aus Flachstahl,
  im Grundriss mit Rundung, Front und Sockel
  abgerundet nach Planangabe, Breite ca. 30 cm
- 1 Sitzelement mit Rückenlehne, Breite ca. 253 cm,
  Polsterung aus Lehnenpolster und Sitzpolster,
  jeweils geteilt in 3 Teile,
- 1 Eckelement, ohne Rückenlehne, ohne Polsterung,
  mit Aufstehhilfe aus Flachstahl,
  im Grundriss mit gerundeter Innenecke,
  Front und Sockel abgerundet nach Planangabe,
  Breite ca. 111 cm, Länge ca. 91 cm,
- 1 Sitzelement ohne Rückenlehne, Breite ca. 60 cm,
  Polsterung aus Sitzpolster, Polstertiefe 45 cm,
- 1 Seitenelement, ohne Rückenlehne, ohne Polsterung,
  im Grundriss mit Rundung, Front und Sockel
  abgerundet nach Planangabe, Breite ca. 25 cm

- Deckel inkl. Vergrößerung in Fensterleibung,
  angepasst an bauseitiges Außenfenster,
  Breite ca. 110 cm, Tiefe ca. 30 cm,
  Oberfläche mit HPL-Typ W.

Abmessungen Sitzbank:
Schenkellängen gesamt:
ca. 1,76 und 3,94 m
Tiefe: ca. 0,57 m,
Sitzhöhe mit Lehne: 0,48 m
Sitzhöhe ohne Lehne: 0,50 m
Höhe Seiten- und Eckelemente: 0,50 m
Lehnenhöhe: ca. 0,92 m
Höhe Sitzbank: ca. 1,40 m
(von OK FFB bis OK Lehne)

Oberflächen/Farbtöne:
- Deckel des Eckelementes mit HPL-Typ W,
  Kante mit Kunststoff-Anleimer im Farbton der
Oberseite,
  Front des Eckelementes mit HPL-Typ H.

Einbauort:
EG.X.F04.1 Wartebereich
Menge: 1,000 st

**01.01.0018 Sitzbank, freistehend, L/B/H ca. 4,17/2,20/0,96m**
Herstellen, Liefern und Montieren einer
im Grundriss L-förmigen freistehenden Sitzbank,
mit Tragkonstruktion aus Stahl,
mit Holz-Unterkonstruktion und Verkleidung
aus Holzwerkstoffplatten,
zum Aufstellen auf bauseitigen Bodenaufbau,
einschließlich Polsterung und Aufstehhilfen aus
Flachstahl,
Ausführung gemäß Konstruktionsbeschreibung 1
und Detailplan D1780 sowie wie nachfolgend beschrieben.

Brandschutzanforderung:
gemäß Konstruktionsbeschreibung 1 /
Brandschutzanforderung 2 - Hallen und Wartebereiche

Einbausituation:
Einbau freistehend, gem. Maßangabe in Plan,
auf OK schwimmenden Zementestrich
mit bauseitigem Bodenbelag = OK FFB.

Aufteilung Sitzbank:
- 1 Seitenelement, mit Aufstehhilfe aus Flachstahl,
  im Grundriss mit Rundung, Front und Sockel
  abgerundet nach Planangabe, Breite ca. 30 cm,
- 1 Sitzelement mit Rückenlehne,
  Polsterung aus Lehnenpolster und Sitzpolster,
  Teilung nach Planangabe,
  Front, Sockel und Polsterung im Grundriss
  mit Rundung nach Planangabe,
  Abmessungen ca. 190 cm x ca. 124 cm,
- 1 Sitzelement ohne Rückenlehne, Breite ca. 263 cm,
  mit Deckel, Polsterung mit Sitzpolster,
  beidseitig über Kasten vorstehend,
  Abmessungen Polster ca. 192 cm x ca. 61 cm,
- 1 Seitenelement, mit Aufstehhilfe aus Flachstahl,
  im Grundriss mit Rundung, Front und Sockel
  abgerundet nach Planangabe, Breite ca. 30 cm,
- 1 kastenförmige Stützkonstruktion für Rückenlehne,
  Tiefe ca. 20 cm, Höhe ca. 96 cm,
  allseitig geschlossen, seitlich jeweils bis ca. 30 cm
  über die Rückenlehne hinaus verlängert,
  im Grundriss mit Rundung nach Planangabe,
  Abmessungen ca. 220 cm x ca. 145 cm.

Abmessungen Sitzbank:
Länge gesamt: ca. 4,17 m
Breite gesamt: ca. 2,20 m
Tiefe: ca. 0,57 m,
Sitzhöhe: 0,48 m
Höhe Seitenelemente: 0,46 m
Lehnenhöhe: ca. 0,48 m
Höhe Sitzbank: ca. 0,96 m
(von OK FFB bis OK Lehne)

Oberflächen/Farbtöne:
HPL-Beschichtung gemäß Beschreibung HPL-Typen,
mit HPL-Typ H und HPL-Typ W
gemäß Planangabe und folgender Beschreibung,
Polsterbezug gemäß Beschreibung Polster,
Farbton aus drei verschiedenen Farbtönen
nach Wahl des AG, jeweils nach Wahl
des AG aus Gesamtkollektion des Herstellers.

Sitzbankkonstruktion bestehend aus:
- stand- und kippsichere Stahl-Tragkonstruktion mit
Fußplatten
  zur Verankerung auf schwimmendem Zementestrich,
  Ausführung gemäß statischer Berechnung aus separater
Position,
  Bohrtiefe im bauseitigen Zementestrich max. 3 cm,
  einschl. notwendigem Toleranz- und Höhenausgleich,
- Holzwerkstoff-Unterkonstruktion,
  für Sockel, Sitzbank und Lehne,
  Maße und Lehnenneigung gemäß Planangaben,
- alle Plattenbauteile aus HPL-beschichteten
Trägerplatten,
  Materialstärke nach Planangaben bzw. statischer
Erfordernis,
- kastenfömige Sitzbank mit geschlossener Front und
Deckel,
  Front durchlaufend mit HPL-Typ H,
  Deckel der Seiten- und Zwischenelemente mit HPL-Typ W
  Kante mit Kunststoff-Anleimer im Farbton der
Oberseite,
- Sockel ca. 5 cm zurückspringend, Höhe ca. 10 cm,
  mit durchlaufender Blende mit HPL-Typ W,
- Lehne seitlich und oberseitig mit Blenden
geschlossen,
- Polsterung mit Teilung und Rundungen nach Planangabe,
- Sitzbankpolster, d= 6 cm, ca. 4 cm über Kasten
vorstehend,
  Lehnenpolster, d= 5 cm, ausgerundet bis auf Oberseite
Lehne,
- 2  Stück Aufstehhilfen aus geschweißtem Flachstahl
  50 x 10 mm, pulverbeschichtet im NCS-Farbton nach Wah
des AG,
  Länge ca. 55 cm, Höhe ca. 20 cm, Ausführung nach
Planangabe,
  auf Oberseite der Seitenteile befestigt.

Einbauort:
EG.X.F04.1 Wartebereich
Menge: 1,000 st

**01.01.0019 Sitzbank, freistehend, L/B/H ca. 3,88/2,50/0,96m**
Herstellen, Liefern und Montieren einer
im Grundriss L-förmigen freistehenden Sitzbank,
wie in Position 01.01.0018 beschrieben, jedoch:

Aufteilung Sitzbank:
- 1 Seitenelement, mit Aufstehhilfe aus Flachstahl,
  im Grundriss mit Rundung, Front und Sockel
  abgerundet nach Planangabe, Breite ca. 30 cm,
- 1 Sitzelement mit Rückenlehne,
  Polsterung aus Lehnenpolster und Sitzpolster,
  Teilung nach Planangabe,
  Front, Sockel und Polsterung im Grundriss
  mit Rundung nach Planangabe,
  Abmessungen ca. 220 cm x ca. 142 cm,
- 1 Sitzelement ohne Rückenlehne, Breite ca. 216 cm,
  mit Deckel, Polsterung mit Sitzpolster,
  beidseitig über Kasten vorstehend,
  Abmessungen Polster ca. 136 cm x ca. 61 cm,
- 1 Seitenelement, mit Aufstehhilfe aus Flachstahl,
  im Grundriss mit Rundung, Front und Sockel
  abgerundet nach Planangabe, Breite ca. 30 cm,
- 1 kastenförmige Stützkonstruktion für Rückenlehne,
  Tiefe ca. 20 cm, Höhe ca. 96 cm,
  allseitig geschlossen, seitlich jeweils bis ca. 30 cm
  über die Rückenlehne hinaus verlängert,
  im Grundriss mit Rundung nach Planangabe,
  Abmessungen ca. 250 cm x ca. 172 cm.

Abmessungen Sitzbank:
Länge gesamt: ca. 3,88 m
Breite gesamt: ca. 2,50 m

Einbauort:
EG.X.F04.1 Wartebereich
Menge: 1,000 st

**01.01.0020 Sitzbank, freistehend, L/B/H ca. 3,50/2,60/0,48m**
Herstellen, Liefern und Montieren einer
im Grundriss gebogenen freistehenden Sitzbank,
wie in Position 01.01.0018 beschrieben, jedoch:

Aufteilung Sitzbank:
- 1 Seitenelement, mit Aufstehhilfe aus Flachstahl,
  im Grundriss mit Rundung, Front und Sockel
  abgerundet nach Planangabe, Breite ca. 30 cm,
- 1 Sitzelement ohne Rückenlehne, Form im Grundriss
  Kreissegment mit geraden Teilstücken nach Planangabe,
  Polsterung mit Sitzpolster, beidseitig jeweils ca. 4
cm
  über Kasten vorstehend, Polster Tiefe ca. 61 cm,
- 1 Seitenelement, mit Aufstehhilfe aus Flachstahl,
  im Grundriss mit Rundung, Front und Sockel
  abgerundet nach Planangabe, Breite ca. 30 cm.

Abmessungen Sitzbank:
Länge gesamt: ca. 3,50 m
Breite gesamt: ca. 2,60 m

Außenradius: ca. 1,80 m
Innenradius: ca. 1,20 m

Einbauort:
EG.X.F04.1 Wartebereich
Menge: 1,000 st

**01.01.0021 Zulage Aufstehhilfen Edelstahl**
Zulage zum Einheitspreis der vorstehenden Positionen
Sitzbänke in Wartebereichen für die Ausführung
der Aufstehhilfen in Edelstahl, geschliffen,
statt pulverbeschichtet wie in der Grundposition
beschrieben.
Es ist der Differenzbetrag (Mehrpreis)
zum Einheitspreis der Grundposition einzutragen.

Abrechnung nach Stück Aufstehhilfen.
Menge: 16,000 st

**01.01.0022 Raumteiler, D 15cm, L/H ca. 2,00/4,05m**
Herstellen, Liefern und Montieren eines
Raumteilers aus MDF-Lamellen,
zum Aufstellen auf bauseitigem Bodenaufbau,
einschl. Sockel aus Stahlprofil
und Stahl-Unterkonstruktion oberhalb der Abhangdecke
zur Befestigung an Unterseite Rohdecke,
Ausführung gemäß Konstruktionsbeschreibung 1
und Detailplänen D1782 und D1783
sowie wie nachfolgend beschrieben.

Brandschutzanforderung:
gemäß Konstruktionsbeschreibung 1 /
Brandschutzanforderung 2 - Hallen und Wartebereiche

Einbausituation:
einseitig mit Anschluss an bauseitige Wand,
gem. Maßangabe in Plan,
Einbau auf OK schwimmenden Zementestrich
mit bauseitigem Bodenbelag = OK FFB,
inkl. Stahl-Unterkonstruktion zur Befestigung an
Unterseite Rohdecke,
stand- und kippsichere Ausführung gemäß
statischer Berechnung aus separater Position,

Abmessungen:
Gesamthöhe: ca. 4,05 m
(inkl. Sockel und Unterkonstruktion),
Höhe Raumteiler: ca. 2,90 m
(von OK Sockel bis UK Abhangdecke)
Länge Raumteiler: ca. 2,00 m
Höhe Unterkonstruktion: ca. 1,05 m
(von UK Abhangdecke bis UK Rohdecke),
Dicke Raumteiler: 15 cm

Oberflächen/Farbtöne:
Echtholzfurnier gemäß Beschreibung Furnier,
Eiche lackiert,

Raumteiler bestehend aus:
- streifenförmige Lamellen aus Holzwerkstoff MDF,
  allseitig beschichtet mit Echtholzfurnier
  gemäß Beschreibung Furnier,
  Abmessungen Einzellamelle:
  Dicke 38 mm, Streifenbreite 15 cm, Länge ca. 290 cm,
- 15 Stück senkrechte Lamellen mit gleichmäßigem
Abstand
  (lichte Weite zwischen den Lamellen 10 cm).
  oberer und unterer Abschluss aus waagerechten
MDF-Streifen
  mit Querschnitt und Furnier wie senkrechte Lamellen:
- Sockel aus Rechteckhohlprofil aus Stahl,
  Querschnitt 150 x 100 mm, D 2 mm, Länge durchlaufend,
  Enden geschlossen verschweißt,
  pulverbeschichtet im NCS-Farbton nach Wahl des AG,
  einschl. verdeckter Befestigung auf schwimmendem
Zementestrich,
  einschl. notwendigem Toleranz- und Höhenausgleich,
- Raumteiler mit Unterkante auf dem Sockelprofil
aufstehend
  und verdeckt befestigt, Oberkante bündig mit
Unterkante
  der bauseitigen Abhangdecke, an
Stahl-Unterkonstruktion
  im Deckenhohlraum verdeckt befestigt,
- einschließlich Stahl-Unterkonstruktion im
Deckenhohlraum,
  nach statischer Erfordernis und Wahl des AN,
  Höhe ca. 105 cm, an Stahlbetondecke befestigt,

Einbauort:
EG.A.F08.1 Wartezone
EG.A.F02.1 Warten
Menge: 2,000 st

**01.01.0023 Raumteiler, D 15cm, L/H ca. 3,40/3,25m**
Herstellen, Liefern und Montieren eines Raumteilers,
einschl. Sockel aus Stahlprofil
und Stahl-Unterkonstruktion oberhalb der Abhangdecke,
wie in Position 01.01.0022 beschrieben, jedoch:

Ausführung gemäß Detailplan D1784

Abmessungen:
Gesamthöhe: ca. 3,25 m
(inkl. Sockel und Unterkonstruktion),
Höhe Raumteiler: ca. 2,90 m
(von OK Sockel bis UK Abhangdecke)
Länge Raumteiler: ca. 3,40 m
Höhe Unterkonstruktion: ca. 0,25 m
(von UK Abhangdecke bis UK Rohdecke),
Dicke Raumteiler: 15 cm

Raumteiler bestehend aus:
- 25 Stück senkrechte Lamellen

Einbauort:
2.OG.X.F03.1 Patientenaufenthalt
3.OG.C.001.1 Patientenaufenthalt
Menge: 2,000 st

**01.01.0024 Raumteiler, D 15cm, L/H ca. 3,40/3,25m**
Herstellen, Liefern und Montieren eines Raumteilers,
einschl. Sockel aus Stahlprofil
und Stahl-Unterkonstruktion oberhalb der Abhangdecke,
wie in Position 01.01.0022 beschrieben, jedoch:

Ausführung gemäß Detailplan D1784

Einbausituation:
freistehend ohne Anschluss an bauseitige Wand,

Abmessungen:
Gesamthöhe: ca. 3,25 m
(inkl. Sockel und Unterkonstruktion),
Höhe Raumteiler: ca. 2,90 m
(von OK Sockel bis UK Abhangdecke)
Länge Raumteiler: ca. 3,40 m
Höhe Unterkonstruktion: ca. 0,25 m
(von UK Abhangdecke bis UK Rohdecke),
Dicke Raumteiler: 15 cm

Raumteiler bestehend aus:
- 25 Stück senkrechte Lamellen

Einbauort:
2.OG.X.F03.1 Patientenaufenthalt
3.OG.C.001.1 Patientenaufenthalt
Menge: 2,000 st

**01.01.0025 Raumteiler, D 15cm, L/H ca. 3,40/4,05m + Rahmen**
Herstellen, Liefern und Montieren eines Raumteilers,
einschl. Sockel aus Stahlprofil
und Stahl-Unterkonstruktion oberhalb der Abhangdecke,
wie in Position 01.01.0022 beschrieben, jedoch:

Ausführung gemäß Detailplan D1781

Abmessungen:
Länge Raumteiler: ca. 3,40 m

Raumteiler bestehend aus:
- 25 Stück senkrechte Lamellen

  1 rechteckige Aussparung mit zwei waagerechten
Auswechslungen,
  Breite ca. 136 cm, Höhe ca. 92 cm,
- 1 rahmenförmiges Fach aus Flachstahl, beidseitig
offen,
  Materialstärke ca. 5 mm, an den Ecken verschweisst,
  pulverbeschichtet im Farbton nach Wahl des AG,
  verdeckt an Lamellen befestigt,
  Breite ca. 136 cm, Höhe ca. 92 cm, Tiefe ca. 36 cm,
  einschl. Holzwerkstoffplatte, beidseitig
HPL-beschichtet,
  mittig im Flachstahlrahmen angeordnet, verdeckt
befestigt,
  zur beidseitigen Befestigung von bauseitigen
Monitoren,
  einschl. verdeckter Kabelführung in senkrechter
Lamelle bis
  zu beiden Bildschirmen, nach Abstimmung mit AN ELT vo
Ort.

Einbauort:
EG.X.F04.1 Wartebereich
Menge: 1,000 st

**01.01.0026 Raumteiler, D 15cm, L/H ca. 2,00/4,05m**
Herstellen, Liefern und Montieren eines Raumteilers,
einschl. Sockel aus Stahlprofil
und Stahl-Unterkonstruktion oberhalb der Abhangdecke,
wie in Position 01.01.0022 beschrieben, jedoch:

Ausführung gemäß Detailplan D1788

Abmessungen:
Gesamthöhe: ca. 4,05 m
(inkl. Sockel und Unterkonstruktion),
Höhe Raumteiler: ca. 2,50 m
(von OK Sockel bis UK Abhangdecke)
Länge Raumteiler: ca. 2,00 m
Höhe Unterkonstruktion: ca. 1,45 m
(von UK Abhangdecke bis UK Rohdecke),
Dicke Raumteiler: 15 cm

Raumteiler bestehend aus:
- 15 Stück senkrechte Lamellen

Einbauort:
1.OG.A.F02.1 Wartefläche
Menge: 1,000 st

**01.01.0027 Raumteiler, D 15cm, L/H ca. 3,26/4,05m**
Herstellen, Liefern und Montieren eines Raumteilers,
einschl. Sockel aus Stahlprofil
und Stahl-Unterkonstruktion oberhalb der Abhangdecke,
wie in Position 01.01.0022 beschrieben, jedoch:

Ausführung gemäß Detailplan D1789

Abmessungen:
Gesamthöhe: ca. 4,05 m
(inkl. Sockel und Unterkonstruktion),
Höhe Raumteiler: ca. 2,50 m
(von OK Sockel bis UK Abhangdecke)
Länge Raumteiler: ca. 3,24 m
Höhe Unterkonstruktion: ca. 1,45 m
(von UK Abhangdecke bis UK Rohdecke),
Dicke Raumteiler: 15 cm

Raumteiler bestehend aus:
- 24 Stück senkrechte Lamellen

Einbauort:
1.OG.A.001 Wartebereich
Menge: 1,000 st

*Hinweis*
STATISCHE BERECHNUNG

**01.01.0028 Statische Berechnung für freistehende Sitzbank + Befestigung**
Erstellung von prüffähigen statischen Berechnungen
und der hierfür erforderlichen Darstellungen
für die in diesem LV beschriebenen
freistehenden Sitzbänke und Raumteiler,
vor allem hinsichtlich Material und Dimensionierung
der Tragkonstruktion, der Befestigungsmittel und der
Kippsicherung.

Der Nachweis ist dem Prüfstatiker 2-fach in Papierform

zur Genehmigung vorzulegen.
Die Fertigung darf erst nach positiver Prüfung
erfolgen.
Die Prüfgebühren trägt der Bauherr.
Die statischen Unterlagen sind vor Weitergabe an den
Prüfingenieur dem Baustatiker und Architekten zur
Vorprüfung
vorzulegen.

Es ist ein Prüfungszeitraum von mind. 4 Wochen
einzukalkulieren, die Unterlagen sind entsprechend
rechtzeitig vor Fertigungs- und Montagebeginn
einzureichen.

Erforderliche Änderungen sind nachzutragen und
berechtigen nicht zu Nachforderungen.

Die Vorlagetermine sind in dem vom AN
vorzulegenden Terminplan mitaufzuführen.

Einheitspreis als Pauschalpreis für alle statischen
Berechnungen der freistehenden Sitzbänke dieses Titels.
Menge: 1,000 psch

*Hinweis*
ZULAGEN

**01.01.0029 Herstellung von Ausschnitten für Einzelschalter**
Herstellung von zusätzlichen Ausschnitten in den
Einbauschränken bzw. in Wandschutz-Bekleidungen,
Ausführung vor Ort nach örtlichem Aufmaß,
Ausschnittkanten wasserfest versiegelt,
rechteckig oder runde Form.

EP je Einzelausschnitt für Einzel-Steckdosen/-Schalter

Abrechnung nur für Ausschnitte, die nicht bereits in
den Einzelpositionen bzw. Plänen aufgeführt sind,
Einheitspreis gilt auch als Minderpreis für Abrechnung

von entfallenden Ausschnitten
Menge: 20,000 st

**01.01.0030 Herstellung von Ausschnitten für Doppelschalter**
Herstellung von zusätzlichen Ausschnitten in den
Einbauschränken bzw. in Wandschutz-Bekleidungen,
Ausführung vor Ort nach örtlichem Aufmaß,
Ausschnittkanten wasserfest versiegelt,
rechteckig oder runde Form.

EP je Gesamt-Ausschnitt für Doppel-Steckdosen/-Schalter

Abrechnung nur für Ausschnitte, die nicht bereits in
den Einzelposition bzw. Plänen aufgeführt sind,
Einheitspreis gilt auch als Minderpreis für Abrechnung

von entfallenden Ausschnitten
Menge: 10,000 st

**01.01.0031 Herstellung von Ausschnitten für Dreifachschalter**
Herstellung von zusätzlichen Ausschnitten in den
Einbauschränken bzw. in Wandschutz-Bekleidungen,
Ausführung vor Ort nach örtlichem Aufmaß,
Ausschnittkanten wasserfest versiegelt,
rechteckig oder runde Form.

EP je Gesamt-Ausschnitt für Dreifach -Steckdosen/
-Schalter

Abrechnung nur für Ausschnitte, die nicht bereits in
den Einzelpositionen bzw. Plänen aufgeführt sind,
Einheitspreis gilt auch als Minderpreis für Abrechnung

von entfallenden Ausschnitten
Menge: 5,000 st

**01.01.0032 Herstellung von Ausschnitten bis 200 x 300 mm**
Herstellung von zusätzlichen Ausschnitten in den
Einbauschränken bzw. in Wandschutz-Bekleidungen,
Ausführung vor Ort nach örtlichem Aufmaß,
Ausschnittkanten wasserfest versiegelt,
rechteckige Form.

EP je Ausschnitt-Abmessung: bis 200 x 300 mm

Abrechnung nur für Ausschnitte, die nicht bereits in
den Einzelpositionen bzw. Plänen aufgeführt sind,
Einheitspreis gilt auch als Minderpreis für Abrechnung

von entfallenden Ausschnitten
Menge: 5,000 st

#### 01.02 LEISTUNGEN AUF NACHWEIS

*Hinweis*
ERGÄNZENDE ZUSÄTZLICHE VERTRAGSBEDINGUNGEN
FÜR STUNDENLOHNARBEITEN

Stundenlohnarbeiten werden gem. VOB/B §2 Abs. 10 und §
15
ausgeführt bzw. abgerechnet. Der AN hat über
Stundenlohnarbeiten
werktäglich Stundenlohnzettel in 2-facher Ausfertigung
einzureichen.
Diese müssen außer den Angaben nach VOB/B §15 Abs. 3
folgende Angaben enthalten:
- das Datum
- die Bezeichnung der Baustelle
- die Namen der Arbeitskräfte und deren Berufs-, Lohn-
oder
  Gehaltsgruppe
- die genaue Bezeichnung des Ausführungsortes innerhalb
der
  Baustelle
- die Art der Leistung
- die geleisteten Arbeitsstunden je Arbeitskraft
- die Gerätekenngrößen

Mit der Ausführung der im Leistungsverzeichnis
vorgesehenen
Stundenlohnarbeiten ist erst nach schriftlicher
Anordnung des AG
zu beginnen. Der Umfang der im Einzelfall zu
erbringenden
Leistungen wird bei der Anordnung festgelegt.

Für vom AG angeordnete Stundenlohnarbeiten werden die
vereinbarten Stundenverrechnungssätze zuzüglich
Umsatzsteuer
nach den tatsächlich geleisteten Arbeitszeiten bezahlt.

Der Verrechnungssatz für die jeweilige Arbeitskraft
umfasst sämtliche
Aufwendungen wie Lohn- und Gehaltskosten, Lohn- und
Gehaltsnebenkosten, Zuschläge, lohngebundene und lohnabhängige
Kosten,
sonstige Sozialkosten, Gemeinkosten, Wagnis und Gewinn.
Wegezeiten, Fahrtkosten sowie Kosten für Aufsicht
(Leitungspersonal)
sowie Kleingeräteeinsatz sind ebenfalls in die
Einheitspreise der
nachfolgenden Stundenverrechnungssätze einzurechnen und

werden nicht gesondert vergütet.
Die angesetzten Lohnkosten sind auf Basis der
Urkalkulation
zu ermitteln.

Wird während der Ausführungszeit erkannt, dass mehr
Stundenlohnarbeiten erforderlich werden als beauftragt, werden
diese nur vergütet,
wenn vor Ausführung von weiteren Stundenlohnarbeiten
eine
entsprechende Auftragserweiterung durch den
Auftraggeber erteilt
wurde.

**01.02.0001 Stundensatz Facharbeiter/-in**
Facharbeiter/-in,
Stundenverrechnungssatz wie oben beschrieben.
Menge: 30,000 h

#### 01.03 DOKUMENTATION

**01.03.0001 Zusatzaufwand für geordnete Übergabe der Bestandsunterlagen (Formatierung ohne Tabelle)**
Zusatzaufwand für geordnete Übergabe der
Bestandsunterlagen

Die Bestandsunterlagen sind 2-fach in je einem
DIN-A4-Ordner
und 1-fach auf digitalem Datenträger (CD, DVD oder
USB-Stick)
mit gleicher, nachstehender Ordnerstruktur rechtzeitig

vor Abnahme an die zuständige Objektüberwachung
zur Prüfung zu übergeben.

Die Bestandsunterlagen sind vom AN zusätzlich in das
vom AG
zur Verfügung gestellte Projektkommunikationssystem
(PKM)
einzustellen, gemäß Struktur und Dateinamen-Schema
nach Vorgabe des AG.

Als Dateiformat ist grundsätzlich "pdf" zu verwenden.
Planunterlagen sind im Format "dwg" oder "dxf" und
"pdf"
zu speichern.

Die Unterlagen sind gemäß nachstehender Liste in die
jeweiligen Register einzusortieren.
Sollte ein DIN-A4-Ordner nicht ausreichen, so sind die

Ordner in entsprechender Reihenfolge und mit der
Gesamtanzahl an Ordnern zu nummerieren.
Auf den Rückenschildern sind ferner das Bauvorhaben,
die Gewerkenummer, das Gewerk und die ausführende
Firma zu verzeichnen.
Je nach Gewerk kann es zu einzelnen Abschnitten keine
Angaben geben. Dies ist kenntlich zu machen (z.B. durch

Hinweis: "entfällt") und die entsprechenden Register
sind
leer zu lassen.

Die Dokumente sind jeweils mit Angabe der betreffenden

LV-Positionsnummer direkt auf den zugehörigen
Dokumenten (Datenblätter etc.) zu versehen.

Eine Abnahme ohne vollständige Bestandsunterlagen wird

vom Auftraggeber verweigert.

Register-Nr. - Ordnerinhalt:

0 - Inhaltsverzeichnis

1 - Bauvorhaben, LV-Nummer und Gewerk, Firmenangaben
  und Ansprechpartner

2 - Fachunternehmererklärung / Konformitätserklärungen
/
  Übereinstimmungserklärungen/ Leistungserklärungen

3 - Kopie Abnahmeprotokoll(e) - wird vom AG eingefügt
  Bestätigung der Mängelbeseitigung - wird ggf. vom
AN
  nachgereicht

4 - Einweisungsprotokolle

5  - Reinigungs-/Wartungs- und Pflegehinweise

6  - Herstellernachweise / Systembeschreibungen /
  Produktdatenblätter / Sicherheitsdatenblätter

7  - Prüfzeugnisse / Zulassungsbescheide
  (z.B. für Brandschutz, Schallschutz, Dämmwerte,
  Druckprüfungen, Spülprotokolle, etc.),
  Prüfbescheinigung Standfestigkeit

8  - TÜV-Zertifikate / TÜV-Abnahmen /
Sachverständigenabnahmen /
  Gutachterliche Stellungnahmen

9  - Vollständige Liste der verwendeten Werkstoffe bzw.

  Materialien inkl. der genauen
Herstellerbezeichnung

10 - Bedienungsanleitungen

11 - Planverzeichnis und Bestandspläne, wie Werkpläne
  mit Eintragung tatsächlicher (ggf. abweichender)
Ausführung,
  Werkstattzeichnungen, Verlegepläne,
Aufbauzeichnungen,
  Schemata, Verteilerpläne, etc.

12 - Zusätzlich bei Technischen Anlagen:
  Für den Betrieb der Technischen Anlagen
erforderliche
  Unterlagen (wie z.B. Prüfbücher etc.)
Menge: 1,000 psch
